# Base de tomada de corrente estanque, saliente

- Propriedade do ficheiro: CYPE INGENIEROS, S.A.
- Formato: FIEBDC-3/2002
- Âmbito geográfico: Cabo Verde
- Moeda: CVE
- Custos indirectos: 3.00 %
- IVA: 15.00 %

## I Instalações

### IE Eléctricas

#### IEM Mecanismos

**IEM066** Ud Base de tomada de corrente estanque, saliente.
Base de tomada de corrente com contacto de terra (2P+T), estanque, tipo Schuko, com grau de protecção IP55, monobloco, gama básica, intensidade atribuída 20 A, tensão atribuída 250 V, com tampa e caixa com tampa, de cor cinzento. Instalação saliente.
Inclui: Montagem, ligação e verificação do seu correcto funcionamento.
Critério de medição de projecto: Número de unidades previstas, segundo documentação gráfica de Projecto.
Critério de medição de obra: Medir-se-á o número de unidades realmente executadas segundo especificações de Projecto.

| Código | Un | Descrição | Rendimento | Preço | Importância |
|---|---|---|---|---|---|
| mt33gbg517b | Ud | Base de tomada de corrente com contacto de terra (2P+T), estanque, tipo Schuko, com grau de protecção IP55 segundo IEC 60439, monobloco, saliente, gama básica, intensidade atribuída 20 A, tensão atribuída 250 V, com tampa e caixa com tampa, de cor cinzento. (material) | 1.000 | 4444.08 | 4444.08 |
| mo003 | h | Oficial de 1ª electricista. (mão de obra) | 0.307 | 639.39 | 196.29 |
| % | % | Custos directos complementares | 2 % | 4640.37 | 92.81 |
|  |  | Custos directos |  |  | 4733.18 |
