# Regulador encastradoo

- Propriedade do ficheiro: CYPE INGENIEROS, S.A.
- Formato: FIEBDC-3/2002
- Âmbito geográfico: Cabo Verde
- Moeda: CVE
- Custos indirectos: 3.00 %
- IVA: 15.00 %

## I Instalações

### IE Eléctricas

#### IEM Mecanismos

**IEM103** Ud Regulador encastradoo.
Regulador com comando rotativo para coluna, série básica formado por mecanismo para potenciómetro com accionamento por comando rotativo para coluna de 3 W de potência e tampa com símbolo com comando rotativo para potenciómetro com accionamento por comando rotativo para coluna, de material termoplástico, livre de halogéneos, cor branca acabamento brilhante. Instalação encastrada.
Critérios considerados na determinação do preço da unidade de obra: O preço não inclui a caixa para mecanismo encastrado nem o espelho.
Inclui: Montagem, ligação e verificação do seu correcto funcionamento.
Critério de medição de projecto: Número de unidades previstas, segundo documentação gráfica de Projecto.
Critério de medição de obra: Medir-se-á o número de unidades realmente executadas segundo especificações de Projecto.

| Código | Un | Descrição | Rendimento | Preço | Importância |
|---|---|---|---|---|---|
| mt40nie010a | Ud | Mecanismo para potenciómetro com accionamento por comando rotativo para coluna de 3 W de potência, alimentação a 12 V, impedância característica 27 Ohm, grau de protecção IP20, para encastrar. (material) | 1.000 | 3593.93 | 3593.93 |
| mt40nie011a | Ud | Tampa com símbolo com comando rotativo para potenciómetro com accionamento por comando rotativo para coluna, de material termoplástico, livre de halogéneos, cor branca acabamento brilhante, grau de protecção IP20. (material) | 1.000 | 3345.41 | 3345.41 |
| mo003 | h | Oficial de 1ª electricista. (mão de obra) | 0.184 | 672.75 | 123.79 |
| % | % | Custos directos complementares | 2 % | 7063.13 | 141.26 |
|  |  | Custos directos |  |  | 7204.39 |
