# Espelho de mecanismos encastrados

- Propriedade do ficheiro: CYPE INGENIEROS, S.A.
- Formato: FIEBDC-3/2002
- Âmbito geográfico: Cabo Verde
- Moeda: CVE
- Custos indirectos: 3.00 %
- IVA: 15.00 %

## I Instalações

### IE Eléctricas

#### IEM Mecanismos

**IEM150** Ud Espelho de mecanismos encastrados.
Espelho para 2 elementos, gama média, de cor.
Inclui: Marcação. Montagem.
Critério de medição de projecto: Número de unidades previstas, segundo documentação gráfica de Projecto.
Critério de medição de obra: Medir-se-á o número de unidades realmente executadas segundo especificações de Projecto.

| Código | Un | Descrição | Rendimento | Preço | Importância |
|---|---|---|---|---|---|
| mt33gmg950e | Ud | Espelho para 2 elementos, gama média, de cor. (material) | 1.000 | 768.67 | 768.67 |
| mo003 | h | Oficial de 1ª electricista. (mão de obra) | 0.049 | 644.41 | 31.58 |
| % | % | Custos directos complementares | 2 % | 800.25 | 16.01 |
|  |  | Custos directos |  |  | 816.26 |
