# Tomada de áudio, vídeo, voz e dados, encastrada, anti-vandalismo

- Propriedade do ficheiro: CYPE INGENIEROS, S.A.
- Formato: FIEBDC-3/2002
- Âmbito geográfico: Cabo Verde
- Moeda: CVE
- Custos indirectos: 3.00 %
- IVA: 15.00 %

## I Instalações

### IE Eléctricas

#### IEM Mecanismos

**IEM117** Ud Tomada de áudio, vídeo, voz e dados, encastrada, anti-vandalismo.
Tomada simples, RJ-45 categoria 5e U/UTP, anti-vandalismo, com graus de protecção IP40 e IK07, gama média, com tampa, de cor branca e espelho para um elemento, de cor branca. Instalação encastrada.
Critérios considerados na determinação do preço da unidade de obra: O preço não inclui a caixa para mecanismo encastrado.
Inclui: Montagem, ligação e verificação do seu correcto funcionamento.
Critério de medição de projecto: Número de unidades previstas, segundo documentação gráfica de Projecto.
Critério de medição de obra: Medir-se-á o número de unidades realmente executadas segundo especificações de Projecto.

| Código | Un | Descrição | Rendimento | Preço | Importância |
|---|---|---|---|---|---|
| mt40gmg710a | Ud | Tomada simples, RJ-45 categoria 5e U/UTP, anti-vandalismo, com graus de protecção IP40 e IK07, segundo IEC 60439, para encastrar, gama média. (material) | 1.000 | 1877.35 | 1877.35 |
| mt40gmg715a | Ud | Tampa anti-vandalismo, com graus de protecção IP40 e IK07, segundo IEC 60439 para tomada simples, gama média, de cor branca. (material) | 1.000 | 372.45 | 372.45 |
| mt33gmg960a | Ud | Espelho anti-vandalismo, com graus de protecção IP40 e IK07, segundo IEC 60439, para um elemento, gama média, de cor branca. (material) | 1.000 | 1068.21 | 1068.21 |
| mo003 | h | Oficial de 1ª electricista. (mão de obra) | 0.283 | 644.41 | 182.37 |
| % | % | Custos directos complementares | 2 % | 3500.38 | 70.01 |
|  |  | Custos directos |  |  | 3570.39 |
