# Caminho de cabos para suporte e condução de cabos eléctricos

- Propriedade do ficheiro: CYPE INGENIEROS, S.A.
- Formato: FIEBDC-3/2002
- Âmbito geográfico: Cabo Verde
- Moeda: CVE
- Custos indirectos: 3.00 %
- IVA: 15.00 %

## I Instalações

### IE Eléctricas

#### IEO Canalizações

**IEO040** m Caminho de cabos para suporte e condução de cabos eléctricos.
Caminho de cabos perfurado de PVC, cor cinzento RAL 7035, de 60x75 mm, resistência ao impacto 5 joules, propriedades eléctricas: isolante, não propagador da chama, estável contra os raios UV e com bom comportamento à intempérie e face à acção dos agentes químicos, com 1 compartimento, com suporte horizontal, de composto termoplástico livre de halogéneos, cor cinzento RAL 7035.
Inclui: Marcação. Fixação do suporte. Colocação e fixação do caminho de cabos.
Critério de medição de projecto: Comprimento medido segundo documentação gráfica de Projecto.
Critério de medição de obra: Medir-se-á o comprimento realmente executado segundo especificações de Projecto.

| Código | Un | Descrição | Rendimento | Preço | Importância |
|---|---|---|---|---|---|
| mt35une001a | m | Caminho de cabos perfurado de PVC, cor cinzento RAL 7035, de 60x75 mm, resistência ao impacto 5 joules, propriedades eléctricas: isolante, não propagador da chama, estável contra os raios UV e com bom comportamento à intempérie e face à acção dos agentes químicos, segundo NP EN 61537, fornecido em tramos de 3 m de comprimento, para suporte e condução de cabos eléctricos. (material) | 1.000 | 1847.97 | 1847.97 |
| mt35une006a | Ud | Peça de união entre tramos de caminho de cabos, de PVC, cor cinzento RAL 7035, de 60 mm de altura, com parafusos com porca de PVC. (material) | 0.667 | 663.94 | 442.85 |
| mt35une015ba | Ud | Suporte horizontal, de composto termoplástico livre de halogéneos, cor cinzento RAL 7035, com parafusos com porca de PVC. (material) | 0.667 | 1413.58 | 942.86 |
| op00ato010 |  | Aparafusadora. | 1.000 | 0.00 | 0.00 |
| op00mar010 |  | Martelo. | 1.000 | 0.00 | 0.00 |
| op00tal010 |  | Berbequim. | 1.000 | 0.00 | 0.00 |
| mo003 | h | Oficial de 1ª electricista. (mão de obra) | 0.328 | 644.41 | 211.37 |
| mo102 | h | Ajudante de electricista. (mão de obra) | 0.164 | 401.31 | 65.81 |
| % | % | Custos directos complementares | 2 % | 3510.86 | 70.22 |
|  |  | Custos directos |  |  | 3581.08 |
