# Ligação equipotencial

- Propriedade do ficheiro: CYPE INGENIEROS, S.A.
- Formato: FIEBDC-3/2002
- Âmbito geográfico: Cabo Verde
- Moeda: CVE
- Custos indirectos: 3.00 %
- IVA: 15.00 %

## I Instalações

### IE Eléctricas

#### IEP Sistemas de terra

**IEP030** Ud Ligação equipotencial.
Ligação equipotencial em local húmido através de condutor rígido de cobre de 4 mm² de secção, ligando à terra todas as canalizações metálicas existentes e todos os elementos condutores que estejam acessíveis através de abraçadeiras de latão. Inclusive caixas de ligação e repartidores. Totalmente montada, ligada e testada.
Inclui: Marcação. Ligações do eléctrodo e da linha de ligação. Montagem do ponto de ligação à terra. Marcação da linha principal de terra. Fixação. Marcação de derivações de terra. Ligações das derivações. Ligação à massa da rede.
Critério de medição de projecto: Número de unidades previstas, segundo documentação gráfica de Projecto.
Critério de medição de obra: Medir-se-á o número de unidades realmente executadas segundo especificações de Projecto.

| Código | Un | Descrição | Rendimento | Preço | Importância |
|---|---|---|---|---|---|
| mt35ttc020c | m | Condutor rígido unipolar de cobre, isolado, 750 V e 4 mm² de secção, para ligação equipotencial. (material) | 7.000 | 80.07 | 560.49 |
| mt35ttc030 | Ud | Abraçadeira de latão. (material) | 5.000 | 228.74 | 1143.70 |
| mt35www020 | Ud | Material auxiliar para instalações de tomada de terra. (material) | 0.250 | 187.90 | 46.98 |
| mo003 | h | Oficial de 1ª electricista. (mão de obra) | 0.982 | 644.41 | 632.81 |
| mo102 | h | Ajudante de electricista. (mão de obra) | 0.982 | 401.31 | 394.09 |
| % | % | Custos directos complementares | 2 % | 2778.07 | 55.56 |
|  |  | Custos directos |  |  | 2833.63 |
