# Grupo electrogéneo

- Propriedade do ficheiro: CYPE INGENIEROS, S.A.
- Formato: FIEBDC-3/2002
- Âmbito geográfico: Cabo Verde
- Moeda: CVE
- Custos indirectos: 3.00 %
- IVA: 15.00 %

## I Instalações

### IE Eléctricas

#### IER Geradores de energia eléctrica

**IER010** Ud Grupo electrogéneo.
Grupo electrogéneo de funcionamento manual, com motor diesel, Kohler e alternador Mecc Alte trifásico de 230/400 V de tensão e 50 Hz de frequência a 1500 r.p.m., de 8 kVA de potência prime (PRP) e 9 kVA de potência de emergência (LTP), de 1300x580x1298 mm, formado por um conjunto de motor e alternador sobre bastidor de aço de alta resistência, revestido com uma camada de fosfato de zinco e acabamento com tinta de poliéster, depósito de combustível de 80 litros de capacidade, motor refrigerado por água com ventilador mecânico, silenciador, alternador de carga de bateria com tomada de terra, bateria de arranque com protecção de bornes, conector para vareta de tomada de terra (não incluída neste preço), protecções de segurança em partes quentes, móveis e com electricidade, e quadro eléctrico de protecção, distribuição e controlo para arranque manual, composto por uma central digital, chave de contacto, pulsador de paragem de emergência, instrumentos de medida, protecções magneto-térmicas, protecção diferencial e fusíveis. Inclusive acessórios necessários para a sua correcta instalação. Totalmente montado, ligado e colocado em funcionamento pela empresa instaladora para a verificação do seu correcto funcionamento.
Inclui: Montagem, fixação e nivelação. Ligação e colocação em funcionamento.
Critério de medição de projecto: Número de unidades previstas, segundo documentação gráfica de Projecto.
Critério de medição de obra: Medir-se-á o número de unidades realmente executadas segundo especificações de Projecto.

| Código | Un | Descrição | Rendimento | Preço | Importância |
|---|---|---|---|---|---|
| mt35gei040aa | Ud | Grupo electrogéneo de funcionamento manual, com motor diesel, Kohler e alternador Mecc Alte trifásico de 230/400 V de tensão e 50 Hz de frequência a 1500 r.p.m., de 8 kVA de potência prime (PRP) e 9 kVA de potência de emergência (LTP), de 1300x580x1298 mm, formado por um conjunto de motor e alternador sobre bastidor de aço de alta resistência, revestido com uma camada de fosfato de zinco e acabamento com tinta de poliéster, depósito de combustível de 80 litros de capacidade, motor refrigerado por água com ventilador mecânico, silenciador, alternador de carga de bateria com tomada de terra, bateria de arranque com protecção de bornes, conector para vareta de tomada de terra (não incluída neste preço), protecções de segurança em partes quentes, móveis e com electricidade, e quadro eléctrico de protecção, distribuição e controlo para arranque manual, composto por uma central digital, chave de contacto, pulsador de paragem de emergência, instrumentos de medida, protecções magneto-térmicas, protecção diferencial e fusíveis. (material) | 1.000 | 814802.54 | 814802.54 |
| mo003 | h | Oficial de 1ª electricista. (mão de obra) | 0.316 | 644.41 | 203.63 |
| mo102 | h | Ajudante de electricista. (mão de obra) | 0.316 | 401.31 | 126.81 |
| % | % | Custos directos complementares | 2 % | 815132.98 | 16302.66 |
|  |  | Custos directos |  |  | 831435.64 |
