# Coluna

- Propriedade do ficheiro: CYPE INGENIEROS, S.A.
- Formato: FIEBDC-3/2002
- Âmbito geográfico: Cabo Verde
- Moeda: CVE
- Custos indirectos: 3.00 %
- IVA: 15.00 %

## I Instalações

### IE Eléctricas

#### IES Instalação colectiva

**IES010** m Coluna.
Coluna da instalação colectiva, desde o quadro de colunas ou uma caixa de colunas até uma caixa de coluna, formada por cabos unipolares com condutores de cobre, H07V-R Eca 3x70+2G35 mm², sendo a sua tensão nominal de 450/750 V, em conduta de alvenaria (não incluída neste preço), protegido por tubo rígido VD de 90 mm de diâmetro. Inclusive acessórios e elementos de fixação. Totalmente montada, ligada e testada.
Inclui: Marcação e traçado da linha. Colocação e fixação do tubo. Colocação de cabos. Ligação.
Critério de medição de projecto: Comprimento medido segundo documentação gráfica de Projecto.
Critério de medição de obra: Medir-se-á o comprimento realmente executado segundo especificações de Projecto.

| Código | Un | Descrição | Rendimento | Preço | Importância |
|---|---|---|---|---|---|
| mt35tpt010ie | m | Tubo rígido de PVC VD-M de 90 mm de diâmetro exterior e 3,5 mm de espessura. Resistência à compressão 750 N, resistência ao impacto 2 joules, temperatura de trabalho -5°C até 60°C, classificação 3321, segundo NP EN 61386-1 e NP EN 61386-21, com o preço incrementado em 20% relativamente a acessórios e peças especiais. (material) | 1.000 | 1147.00 | 1147.00 |
| mt35cep010aj | m | Cabo unipolar H07V-R, sendo a sua tensão atribuída de 450/750 V, reacção ao fogo classe Eca segundo NP EN 50575, com condutor multifilar de cobre classe 2 de 70 mm² de secção, com isolamento de PVC. Segundo NP 2356-3. (material) | 3.000 | 1588.78 | 4766.34 |
| mt35cep010ah | m | Cabo unipolar H07V-R, sendo a sua tensão atribuída de 450/750 V, reacção ao fogo classe Eca segundo NP EN 50575, com condutor multifilar de cobre classe 2 de 35 mm² de secção, com isolamento de PVC. Segundo NP 2356-3. (material) | 2.000 | 809.29 | 1618.58 |
| mt35www010 | Ud | Material auxiliar para instalações eléctricas. (material) | 0.200 | 241.82 | 48.36 |
| mo003 | h | Oficial de 1ª electricista. (mão de obra) | 0.074 | 644.41 | 47.69 |
| mo102 | h | Ajudante de electricista. (mão de obra) | 0.074 | 401.31 | 29.70 |
| % | % | Custos directos complementares | 2 % | 7657.67 | 153.15 |
|  |  | Custos directos |  |  | 7810.82 |
