# Guarda-motor modular

- Propriedade do ficheiro: CYPE INGENIEROS, S.A.
- Formato: FIEBDC-3/2002
- Âmbito geográfico: Cabo Verde
- Moeda: CVE
- Custos indirectos: 3.00 %
- IVA: 15.00 %

## I Instalações

### IE Eléctricas

#### IEX Aparelhagem

**IEX080** Ud Guarda-motor modular.
Guarda-motor com comando manual local, de 2,5 módulos, tripolar (3P), ajuste da intensidade de disparo térmico entre 0,1 e 0,16 A, poder de corte 100 kA, de 44,5x91,3x66 mm, montagem sobre calha DIN (35 mm) e encaixe por clique na calha. Totalmente montado, ligado e testado.
Inclui: Montagem e ligação do elemento.
Critério de medição de projecto: Número de unidades previstas, segundo documentação gráfica de Projecto.
Critério de medição de obra: Medir-se-á o número de unidades realmente executadas segundo especificações de Projecto.

| Código | Un | Descrição | Rendimento | Preço | Importância |
|---|---|---|---|---|---|
| mt35amc150aa | Ud | Guarda-motor com comando manual local, de 2,5 módulos, tripolar (3P), ajuste da intensidade de disparo térmico entre 0,1 e 0,16 A, poder de corte 100 kA, de 44,5x91,3x66 mm, montagem sobre calha DIN (35 mm) e encaixe por clique na calha, segundo EN 60947-2. (material) | 1.000 | 11501.83 | 11501.83 |
| mo003 | h | Oficial de 1ª electricista. (mão de obra) | 0.418 | 644.41 | 269.36 |
| % | % | Custos directos complementares | 2 % | 11771.19 | 235.42 |
|  |  | Custos directos |  |  | 12006.61 |
