# Conjunto de válvulas de seccionamento

- Propriedade do ficheiro: CYPE INGENIEROS, S.A.
- Formato: FIEBDC-3/2002
- Âmbito geográfico: Cabo Verde
- Moeda: CVE
- Custos indirectos: 3.00 %
- IVA: 15.00 %

## I Instalações

### IF Abastecimento de água

#### IFI Instalação interior

**IFI007** Ud Conjunto de válvulas de seccionamento.
Conjunto de duas válvulas de corte de esfera, rectas, de 16 mm de diâmetro, pré-montadas em caixa de plástico, com suportes para montagem da caixa e manípulo para as válvulas.
Inclui: Marcação. Ligação das válvulas aos tubos. Verificação do seu correcto funcionamento.
Critério de medição de projecto: Número de unidades previstas, segundo documentação gráfica de Projecto.
Critério de medição de obra: Medir-se-á o número de unidades realmente executadas segundo especificações de Projecto.

| Código | Un | Descrição | Rendimento | Preço | Importância |
|---|---|---|---|---|---|
| mt37avu010g | Ud | Conjunto de duas válvulas de corte de esfera, rectas, de 16 mm de diâmetro, pré-montadas em caixa de plástico, com suportes para montagem da caixa e manípulo para as válvulas. (material) | 1.000 | 19911.54 | 19911.54 |
| mt37www010 | Ud | Material auxiliar para instalações de abastecimento de água. (material) | 1.000 | 228.74 | 228.74 |
| mo008 | h | Oficial de 1ª canalizador. (mão de obra) | 0.400 | 644.41 | 257.76 |
| mo107 | h | Ajudante de canalizador. (mão de obra) | 0.400 | 401.31 | 160.52 |
| % | % | Custos directos complementares | 2 % | 20558.56 | 411.17 |
|  |  | Custos directos |  |  | 20969.73 |
