# Filtro

- Propriedade do ficheiro: CYPE INGENIEROS, S.A.
- Formato: FIEBDC-3/2002
- Âmbito geográfico: Cabo Verde
- Moeda: CVE
- Custos indirectos: 3.00 %
- IVA: 15.00 %

## I Instalações

### IF Abastecimento de água

#### IFT Sistemas de tratamento de água

**IFT020** Ud Filtro.
Filtro de cartucho formado por cabeça, vaso e cartucho contentor de carvão activo, rosca de 3/4", caudal de 0,4 m³/h, com duas válvulas de seccionamento adufa de latão fundido. Inclusive elementos de montagem e outros acessórios necessários para o seu correcto funcionamento. Totalmente montado, ligado e testado.
Inclui: Marcação. Colocação e fixação do filtro. Ligação. Colocação e ligação das válvulas de seccionamento.
Critério de medição de projecto: Número de unidades previstas, segundo documentação gráfica de Projecto.
Critério de medição de obra: Medir-se-á o número de unidades realmente executadas segundo especificações de Projecto.

| Código | Un | Descrição | Rendimento | Preço | Importância |
|---|---|---|---|---|---|
| mt37svc010c | Ud | Válvula adufa de latão fundido, para enroscar, de 3/4". (material) | 2.000 | 962.02 | 1924.04 |
| mt37eqt010ae | Ud | Filtro de cartucho formado por cabeça, vaso e cartucho contentor de carvão activo, rosca de 3/4", caudal de 0,4 m³/h. (material) | 1.000 | 4159.43 | 4159.43 |
| mt37www010 | Ud | Material auxiliar para instalações de abastecimento de água. (material) | 1.000 | 228.74 | 228.74 |
| mo008 | h | Oficial de 1ª canalizador. (mão de obra) | 1.722 | 644.41 | 1109.67 |
| mo107 | h | Ajudante de canalizador. (mão de obra) | 0.861 | 401.31 | 345.53 |
| % | % | Custos directos complementares | 4 % | 7767.41 | 310.70 |
|  |  | Custos directos |  |  | 8078.11 |
