# Válvula de retenção

- Propriedade do ficheiro: CYPE INGENIEROS, S.A.
- Formato: FIEBDC-3/2002
- Âmbito geográfico: Cabo Verde
- Moeda: CVE
- Custos indirectos: 3.00 %
- IVA: 15.00 %

## I Instalações

### IF Abastecimento de água

#### IFW Elementos

**IFW040** Ud Válvula de retenção.
Válvula de retenção de clapeta dupla, com corpo de ferro fundido e clapeta, eixo e mola de aço inoxidável, DN 150 mm, PN 16 atm.
Inclui: Marcação. Colocação. Ligação e verificação do seu correcto funcionamento.
Critério de medição de projecto: Número de unidades previstas, segundo documentação gráfica de Projecto.
Critério de medição de obra: Medir-se-á o número de unidades realmente executadas segundo especificações de Projecto.

| Código | Un | Descrição | Rendimento | Preço | Importância |
|---|---|---|---|---|---|
| mt37svr020h | Ud | Válvula de retenção de clapeta dupla, com corpo de ferro fundido e clapeta, eixo e mola de aço inoxidável, DN 150 mm, PN 16 atm. (material) | 1.000 | 24385.94 | 24385.94 |
| mt37www010 | Ud | Material auxiliar para instalações de abastecimento de água. (material) | 1.000 | 228.74 | 228.74 |
| mo008 | h | Oficial de 1ª canalizador. (mão de obra) | 0.369 | 644.41 | 237.79 |
| mo107 | h | Ajudante de canalizador. (mão de obra) | 0.369 | 401.31 | 148.08 |
| % | % | Custos directos complementares | 2 % | 25000.55 | 500.01 |
|  |  | Custos directos |  |  | 25500.56 |
