# Caixa de visita

- Propriedade do ficheiro: CYPE INGENIEROS, S.A.
- Formato: FIEBDC-3/2002
- Âmbito geográfico: Cabo Verde
- Moeda: CVE
- Custos indirectos: 3.00 %
- IVA: 15.00 %

## I Instalações

### IF Abastecimento de água

#### IFW Elementos

**IFW070** Ud Caixa de visita.
Fornecimento e montagem de caixa de visita enterrada, de dimensões interiores 30x30x30, pré-fabricada de polipropileno, sobre base de betão simples C20/25 (X0(P); D25; S2; Cl 1,0) de 15 cm de espessura, com tampa pré-fabricada de PVC, para alojamento da válvula.
Critérios considerados na determinação do preço da unidade de obra: O preço não inclui a válvula, a escavação nem o enchimento do tardoz.
Inclui: Marcação. Betonagem e compactação do betão na execução da base. Colocação da caixa pré-fabricada. Execução de furos para a passagem de tubagens. Ligação dos tubos à caixa. Colocação da tampa.
Critério de medição de projecto: Número de unidades previstas, segundo documentação gráfica de Projecto.
Critério de medição de obra: Medir-se-á o número de unidades realmente executadas segundo especificações de Projecto.

| Código | Un | Descrição | Rendimento | Preço | Importância |
|---|---|---|---|---|---|
| mt10hmf020Da | m³ | Betão simples C20/25 (X0(P); D25; S2; Cl 1,0), fabricado em central, segundo NP EN 206. (material) | 0.054 | 12630.71 | 682.06 |
| mt11arp100a | Ud | Caixa de passagem de polipropileno, 30x30x30 cm. (material) | 1.000 | 8239.80 | 8239.80 |
| mt08aaa010a | m³ | Água. (material) | 0.006 | 195.56 | 1.17 |
| mt01arg005a | t | Areia de pedreira, para argamassa preparada em obra. (material) | 0.010 | 2106.19 | 21.06 |
| mt08cem000m | kg | Cimento cinzento em sacos. (material) | 3.038 | 17.38 | 52.80 |
| mt08adt010 | kg | Aditivo hidrófugo para impermeabilização de argamassas ou betões. (material) | 0.061 | 156.45 | 9.54 |
| mt11arp050c | Ud | Tampa de PVC, para caixas de abastecimento de água de 30x30 cm, com fecho hermético à passagem dos odores mefíticos. (material) | 1.000 | 5041.51 | 5041.51 |
| au00auh040 |  | Vibrador de betão, eléctrico. | 1.000 | 0.00 | 0.00 |
| mo020 | h | Oficial de 1ª construção. (mão de obra) | 0.615 | 627.12 | 385.68 |
| mo113 | h | Operário não qualificado construção. (mão de obra) | 0.455 | 386.89 | 176.03 |
| % | % | Custos directos complementares | 2 % | 14609.65 | 292.19 |
|  |  | Custos directos |  |  | 14901.84 |
