# Tubagem de cobre, para gás medicinal

- Propriedade do ficheiro: CYPE INGENIEROS, S.A.
- Formato: FIEBDC-3/2002
- Âmbito geográfico: Cabo Verde
- Moeda: CVE
- Custos indirectos: 3.00 %
- IVA: 15.00 %

## I Instalações

### IH Tubagens para fluidos

#### IHC Tubagens de cobre

**IHC210** m Tubagem de cobre, para gás medicinal.
Tubagem para gás medicinal formada por tubo de cobre rígido, de 8/10 mm de diâmetro e 1 mm de espessura. Instalação em superfície. Inclusive material auxiliar para montagem e fixação, acessórios e peças especiais.
Inclui: Marcação. Colocação e fixação de tubos, acessórios e peças especiais.
Critério de medição de projecto: Comprimento medido segundo documentação gráfica de Projecto.
Critério de medição de obra: Medir-se-á o comprimento realmente executado segundo especificações de Projecto.

| Código | Un | Descrição | Rendimento | Preço | Importância |
|---|---|---|---|---|---|
| mt37tca450a | Ud | Material auxiliar para montagem e fixação das tubagens de cobre rígido, de 8/10 mm de diâmetro. (material) | 1.000 | 28.92 | 28.92 |
| mt37tca050ag | m | Tubo de cobre rígido, de 8/10 mm de diâmetro e 1 mm de espessura, segundo NP EN 13348, com o preço incrementado em 30% relativamente a acessórios e peças especiais. (material) | 1.000 | 751.93 | 751.93 |
| op00ato010 |  | Aparafusadora. | 1.000 | 0.00 | 0.00 |
| op00mar010 |  | Martelo. | 1.000 | 0.00 | 0.00 |
| op00tal010 |  | Berbequim. | 1.000 | 0.00 | 0.00 |
| mo008 | h | Oficial de 1ª canalizador. (mão de obra) | 0.246 | 644.41 | 158.52 |
| mo107 | h | Ajudante de canalizador. (mão de obra) | 0.246 | 401.31 | 98.72 |
| % | % | Custos directos complementares | 2 % | 1038.09 | 20.76 |
|  |  | Custos directos |  |  | 1058.85 |
