# Interruptor crepuscular

- Propriedade do ficheiro: CYPE INGENIEROS, S.A.
- Formato: FIEBDC-3/2002
- Âmbito geográfico: Cabo Verde
- Moeda: CVE
- Custos indirectos: 3.00 %
- IVA: 15.00 %

## I Instalações

### II Iluminação

#### IIC Sistemas de controlo e regulação

**IIC010** Ud Interruptor crepuscular.
Interruptor crepuscular com célula fotoeléctrica integrada, grau de protecção IP54, para uma potência máxima de 700 W, 10 A, 250 V e 50 Hz, luminância 5 a 1000 lux e atraso da conexão e desconexão, para comando automático da iluminação. Inclusive fixações.
Inclui: Marcação. Montagem, ligação e verificação do seu correcto funcionamento.
Critério de medição de projecto: Número de unidades previstas, segundo documentação gráfica de Projecto.
Critério de medição de obra: Medir-se-á o número de unidades realmente executadas segundo especificações de Projecto.

| Código | Un | Descrição | Rendimento | Preço | Importância |
|---|---|---|---|---|---|
| mt34crg010a | Ud | Interruptor crepuscular com célula fotoeléctrica integrada, grau de protecção IP54, para uma potência máxima de 700 W, 10 A, 250 V e 50 Hz, luminância 5 a 1000 lux e atraso da conexão e desconexão, com fixações. (material) | 1.000 | 8015.58 | 8015.58 |
| mo003 | h | Oficial de 1ª electricista. (mão de obra) | 0.157 | 644.41 | 101.17 |
| mo102 | h | Ajudante de electricista. (mão de obra) | 0.157 | 401.31 | 63.01 |
| % | % | Custos directos complementares | 2 % | 8179.76 | 163.60 |
|  |  | Custos directos |  |  | 8343.36 |
