# Luminária com lâmpada LED, para garagem

- Propriedade do ficheiro: CYPE INGENIEROS, S.A.
- Formato: FIEBDC-3/2002
- Âmbito geográfico: Cabo Verde
- Moeda: CVE
- Custos indirectos: 3.00 %
- IVA: 15.00 %

## I Instalações

### II Iluminação

#### III Instalação interior

**III011** Ud Luminária com lâmpada LED, para garagem.
Luminária com graus de protecção IP65 e IK08, de 664x100x110 mm, de 11 W, alimentação a 220/240 V e 50-60 Hz, com 1 lâmpada LED, temperatura de cor 3000 K, índice unificado de encandeamento menor que 19, índice de reprodução cromática maior de 80, fluxo luminoso 1570 lúmens, difusor de policarbonato opalino, corpo de ABS e reflector de chapa de aço, acabamento pintado, de cor branca. Instalação na superfície do tecto em garagem.
Inclui: Marcação. Montagem, ligação e verificação do seu correcto funcionamento.
Critério de medição de projecto: Número de unidades previstas, segundo documentação gráfica de Projecto.
Critério de medição de obra: Medir-se-á o número de unidades realmente executadas segundo especificações de Projecto.

| Código | Un | Descrição | Rendimento | Preço | Importância |
|---|---|---|---|---|---|
| mt34lgg010a | Ud | Luminária com graus de protecção IP65 e IK08, de 664x100x110 mm, de 11 W, alimentação a 220/240 V e 50-60 Hz, com 1 lâmpada LED, temperatura de cor 3000 K, índice unificado de encandeamento menor que 19, índice de reprodução cromática maior de 80, fluxo luminoso 1570 lúmens, difusor de policarbonato opalino, corpo de ABS e reflector de chapa de aço, acabamento pintado, de cor branca. (material) | 1.000 | 10048.15 | 10048.15 |
| mo003 | h | Oficial de 1ª electricista. (mão de obra) | 0.320 | 644.41 | 206.21 |
| mo102 | h | Ajudante de electricista. (mão de obra) | 0.320 | 401.31 | 128.42 |
| % | % | Custos directos complementares | 2 % | 10382.78 | 207.66 |
|  |  | Custos directos |  |  | 10590.44 |
