# Luminária circular tipo Downlight, com lâmpada LED. Instalação suspensa

- Propriedade do ficheiro: CYPE INGENIEROS, S.A.
- Formato: FIEBDC-3/2002
- Âmbito geográfico: Cabo Verde
- Moeda: CVE
- Custos indirectos: 3.00 %
- IVA: 15.00 %

## I Instalações

### II Iluminação

#### III Instalação interior

**III121** Ud Luminária circular tipo Downlight, com lâmpada LED. Instalação suspensa.
Luminária circular tipo Downlight, não regulável, de 130 mm de diâmetro e 150 mm de altura, de 7,1 W, alimentação a 220/240 V e 50-60 Hz, com lâmpada LED não substituível, temperatura de cor 3000 K, corpo de alumínio extrudido de cor branca com equipamento de acendimento electrónico incorporado no florão, óptica formada por reflectores com leds não embutidos para alto conforto visual, feixe de luz intensivo 14°, sistema de suspensão por cabo de aço de 1 m de comprimento máximo, índice unificado de encandeamento menor que 19, índice de reprodução cromática maior de 80, fluxo luminoso 561 lúmens, grau de protecção IP20. Instalação suspensa.
Inclui: Marcação. Montagem, ligação e verificação do seu correcto funcionamento.
Critério de medição de projecto: Número de unidades previstas, segundo documentação gráfica de Projecto.
Critério de medição de obra: Medir-se-á o número de unidades realmente executadas segundo especificações de Projecto.

| Código | Un | Descrição | Rendimento | Preço | Importância |
|---|---|---|---|---|---|
| mt34ldg110aa | Ud | Luminária circular tipo Downlight, não regulável, de 130 mm de diâmetro e 150 mm de altura, de 7,1 W, alimentação a 220/240 V e 50-60 Hz, com lâmpada LED não substituível, temperatura de cor 3000 K, corpo de alumínio extrudido de cor branca com equipamento de acendimento electrónico incorporado no florão, óptica formada por reflectores com leds não embutidos para alto conforto visual, feixe de luz intensivo 14°, sistema de suspensão por cabo de aço de 1 m de comprimento máximo, índice unificado de encandeamento menor que 19, índice de reprodução cromática maior de 80, fluxo luminoso 561 lúmens, grau de protecção IP20. (material) | 1.000 | 29138.71 | 29138.71 |
| mo003 | h | Oficial de 1ª electricista. (mão de obra) | 0.246 | 639.39 | 157.29 |
| mo102 | h | Ajudante de electricista. (mão de obra) | 0.246 | 398.19 | 97.95 |
| % | % | Custos directos complementares | 2 % | 29393.95 | 587.88 |
|  |  | Custos directos |  |  | 29981.83 |
