# Luminária linear, com lâmpada LED. Instalação suspensa

- Propriedade do ficheiro: CYPE INGENIEROS, S.A.
- Formato: FIEBDC-3/2002
- Âmbito geográfico: Cabo Verde
- Moeda: CVE
- Custos indirectos: 3.00 %
- IVA: 15.00 %

## I Instalações

### II Iluminação

#### III Instalação interior

**III153** Ud Luminária linear, com lâmpada LED. Instalação suspensa.
Luminária linear de tecto, não regulável, com corpo de alumínio extrudido de cor branca, de 25 W, alimentação a 220/240 V e 50-60 Hz, de 50x1950x75 mm, com lâmpada LED LED830, temperatura de cor 3000 K, difusor de policarbonato opalino cor gelo, índice de reprodução cromática maior de 80, fluxo luminoso 1950 lúmens, grau de protecção IP20, com kit de início e final de linha para luminária linear, elementos de fixação cor branca para instalação de luminária suspensa e sistema com cabo de aço para instalação de luminária suspensa regulável em altura até 1,5 m, acabamento cromado. Instalação suspensa.
Inclui: Marcação. Montagem, ligação e verificação do seu correcto funcionamento.
Critério de medição de projecto: Número de unidades previstas, segundo documentação gráfica de Projecto.
Critério de medição de obra: Medir-se-á o número de unidades realmente executadas segundo especificações de Projecto.

| Código | Un | Descrição | Rendimento | Preço | Importância |
|---|---|---|---|---|---|
| mt34lle130bk | Ud | Luminária linear de tecto, não regulável, com corpo de alumínio extrudido de cor branca, de 25 W, alimentação a 220/240 V e 50-60 Hz, de 50x1950x75 mm, com lâmpada LED LED830, temperatura de cor 3000 K, difusor de policarbonato opalino cor gelo, índice de reprodução cromática maior de 80, fluxo luminoso 1950 lúmens, grau de protecção IP20. (material) | 1.000 | 33338.06 | 33338.06 |
| mt34lle131b | Ud | Kit de início e final de linha para luminária linear, com dispositivos de ligação. (material) | 1.000 | 5321.03 | 5321.03 |
| mt34lle132a | Ud | Elementos de fixação cor branca para instalação de luminária suspensa. (material) | 1.000 | 951.97 | 951.97 |
| mt34lle133a | Ud | Sistema com cabo de aço para instalação de luminária suspensa regulável em altura até 1,5 m, acabamento cromado. (material) | 1.000 | 3005.07 | 3005.07 |
| mo003 | h | Oficial de 1ª electricista. (mão de obra) | 0.492 | 644.41 | 317.05 |
| mo102 | h | Ajudante de electricista. (mão de obra) | 0.492 | 401.31 | 197.44 |
| % | % | Custos directos complementares | 2 % | 43130.62 | 862.61 |
|  |  | Custos directos |  |  | 43993.23 |
