# Calha electrificada trifásica

- Propriedade do ficheiro: CYPE INGENIEROS, S.A.
- Formato: FIEBDC-3/2002
- Âmbito geográfico: Cabo Verde
- Moeda: CVE
- Custos indirectos: 3.00 %
- IVA: 15.00 %

## I Instalações

### II Iluminação

#### III Instalação interior

**III200** m Calha electrificada trifásica.
Calha electrificada trifásica universal, para 230/400 V de tensão e 16 A de intensidade máxima, formada por perfil de alumínio extrudido, de 56x32,5x1000 mm, de cor preto; três circuitos independentes mais um neutro e outro de terra; protecção IP20 e isolamento classe F. Instalação encastrada.
Critérios considerados na determinação do preço da unidade de obra: O preço não inclui os trabalhos auxiliares de pedreiro para instalações.
Inclui: Marcação. Montagem, ligação e verificação do seu correcto funcionamento.
Critério de medição de projecto: Comprimento medido segundo documentação gráfica de Projecto.
Critério de medição de obra: Medir-se-á o comprimento realmente executado segundo especificações de Projecto.

| Código | Un | Descrição | Rendimento | Preço | Importância |
|---|---|---|---|---|---|
| mt34ctl015aa | m | Calha electrificada trifásica universal, para 230/400 V de tensão e 16 A de intensidade máxima, formada por perfil de alumínio extrudido, de 56x32,5x1000 mm, de cor preto; três circuitos independentes mais um neutro e outro de terra; protecção IP20 e isolamento classe F, para encastrar. (material) | 1.000 | 4999.46 | 4999.46 |
| mo003 | h | Oficial de 1ª electricista. (mão de obra) | 0.123 | 639.39 | 78.64 |
| mo102 | h | Ajudante de electricista. (mão de obra) | 0.123 | 398.19 | 48.98 |
| % | % | Custos directos complementares | 2 % | 5127.08 | 102.54 |
|  |  | Custos directos |  |  | 5229.62 |
