# Plafon para exterior

- Propriedade do ficheiro: CYPE INGENIEROS, S.A.
- Formato: FIEBDC-3/2002
- Âmbito geográfico: Cabo Verde
- Moeda: CVE
- Custos indirectos: 3.00 %
- IVA: 15.00 %

## I Instalações

### II Iluminação

#### IIX Instalação Exterior

**IIX020** Ud Plafon para exterior.
Plafon circular para exterior, de ABS de cor branca, acabamento mate e difusor de policarbonato opalino, grau de protecção IP44, de 250 mm de diâmetro e 78 mm de altura, de 10 W de potência, alimentação a 220/240 V e 50-60 Hz, com lâmpada LED não substituível, temperatura de cor 4000 K, fluxo luminoso 1100 lúmens. Instalação em superfície. Inclusive elementos de fixação Inclui: Marcação. Montagem, ligação e verificação do seu correcto funcionamento.
Critério de medição de projecto: Número de unidades previstas, segundo documentação gráfica de Projecto.
Critério de medição de obra: Medir-se-á o número de unidades realmente executadas segundo especificações de Projecto.

| Código | Un | Descrição | Rendimento | Preço | Importância |
|---|---|---|---|---|---|
| mt34est150c | Ud | Plafon circular para exterior, de ABS de cor branca, acabamento mate e difusor de policarbonato opalino, grau de protecção IP44, de 250 mm de diâmetro e 78 mm de altura, de 10 W de potência, alimentação a 220/240 V e 50-60 Hz, com lâmpada LED não substituível, temperatura de cor 4000 K, fluxo luminoso 1100 lúmens, com elementos de fixação. (material) | 1.000 | 2365.16 | 2365.16 |
| mo003 | h | Oficial de 1ª electricista. (mão de obra) | 0.307 | 639.39 | 196.29 |
| mo102 | h | Ajudante de electricista. (mão de obra) | 0.307 | 398.19 | 122.24 |
| % | % | Custos directos complementares | 2 % | 2683.69 | 53.67 |
|  |  | Custos directos |  |  | 2737.36 |
