# Tubagem de entrada

- Propriedade do ficheiro: CYPE INGENIEROS, S.A.
- Formato: FIEBDC-3/2002
- Âmbito geográfico: Cabo Verde
- Moeda: CVE
- Custos indirectos: 3.00 %
- IVA: 15.00 %

## I Instalações

### IL Infra-estruturas de telecomunicações

#### ILE Rede de entrada

**ILE015** m Tubagem de entrada.
Tubagem de entrada, entre a câmara de visita multi-operador e o ATE, ATI ou CEMU, para habitação unifamiliar, formada por 2 tubos rígidos de PVC VD-F de 40 mm de diâmetro exterior, resistência à compressão 1250 N, resistência ao impacto 6 joules, com classificação 4442, executada em vala de 45x75 cm, com os tubos embebidos num prisma de betão simples C20/25 (X0(P); D25; S2; Cl 1,0) com 6 cm de recobrimento superior e inferior e 5,5 cm de recobrimento lateral. Instalação enterrada. Inclusive fio guia.
Critérios considerados na determinação do preço da unidade de obra: O preço não inclui a escavação nem o enchimento perimetral posterior.
Inclui: Implantação do percurso da canalização. Refinamento do fundo e laterais à mão, com extracção das terras. Betonagem e compactação do betão na execução da base. Disposição doa tubos. Colocação de fio guia. Betonagem e compactação do betão para formação do prisma.
Critério de medição de projecto: Comprimento medido em projecção horizontal, segundo documentação gráfica de Projecto.
Critério de medição de obra: Medir-se-á, em projecção horizontal, o comprimento realmente executado segundo especificações de Projecto.

| Código | Un | Descrição | Rendimento | Preço | Importância |
|---|---|---|---|---|---|
| mt35tpt010oc | m | Tubo rígido de PVC VD-F de 40 mm de diâmetro exterior e 2,5 mm de espessura. Resistência à compressão 1250 N, resistência ao impacto 6 joules, temperatura de trabalho -25°C até 90°C, classificação 4442, segundo NP EN 61386-1 e NP EN 61386-21, com o preço incrementado em 10% relativamente a acessórios e peças especiais. (material) | 2.000 | 814.74 | 1629.48 |
| mt40iva030 | m | Fio guia de polipropileno de 3 mm de diâmetro. (material) | 2.400 | 27.49 | 65.98 |
| mt10hmf020Da | m³ | Betão simples C20/25 (X0(P); D25; S2; Cl 1,0), fabricado em central, segundo NP EN 206. (material) | 0.069 | 12505.37 | 862.87 |
| au00auh040 |  | Vibrador de betão, eléctrico. | 1.000 | 0.00 | 0.00 |
| mo020 | h | Oficial de 1ª construção. (mão de obra) | 0.074 | 622.24 | 46.05 |
| mo113 | h | Operário não qualificado construção. (mão de obra) | 0.074 | 383.87 | 28.41 |
| % | % | Custos directos complementares | 2 % | 2632.79 | 52.66 |
|  |  | Custos directos |  |  | 2685.45 |
