# Tubagem da rede individual

- Propriedade do ficheiro: CYPE INGENIEROS, S.A.
- Formato: FIEBDC-3/2002
- Âmbito geográfico: Cabo Verde
- Moeda: CVE
- Custos indirectos: 3.00 %
- IVA: 15.00 %

## I Instalações

### IL Infra-estruturas de telecomunicações

#### ILI Rede individual

**ILI006** m Tubagem da rede individual.
Tubagem da rede individual no interior da habitação, entre o ATI ou a CEMU e as diferentes caixas de aparelhagem, formada por tubo rígido de PVC VD-M de 20 mm de diâmetro exterior, resistência à compressão 750 N, resistência ao impacto 2 joules, com classificação 3321. Instalação encastrada. Inclusive acessórios, peças especiais e fio guia.
Critérios considerados na determinação do preço da unidade de obra: O preço não inclui os trabalhos auxiliares de pedreiro para instalações.
Inclui: Implantação do percurso da canalização. Colocação e fixação dos tubos. Colocação de fio guia.
Critério de medição de projecto: Comprimento medido segundo documentação gráfica de Projecto.
Critério de medição de obra: Medir-se-á o comprimento realmente executado segundo especificações de Projecto.

| Código | Un | Descrição | Rendimento | Preço | Importância |
|---|---|---|---|---|---|
| mt35tpt010bd | m | Tubo rígido de PVC VD-M de 20 mm de diâmetro exterior e 1,5 mm de espessura. Resistência à compressão 750 N, resistência ao impacto 2 joules, temperatura de trabalho -5°C até 60°C, classificação 3321, segundo NP EN 61386-1 e NP EN 61386-21, com o preço incrementado em 15% relativamente a acessórios e peças especiais. (material) | 1.000 | 75.16 | 75.16 |
| mt40iva030 | m | Fio guia de polipropileno de 3 mm de diâmetro. (material) | 1.200 | 27.78 | 33.34 |
| mo001 | h | Oficial de 1ª instalador de telecomunicações. (mão de obra) | 0.020 | 644.41 | 12.89 |
| mo056 | h | Ajudante de instalador de telecomunicações. (mão de obra) | 0.025 | 401.31 | 10.03 |
| % | % | Custos directos complementares | 2 % | 131.42 | 2.63 |
|  |  | Custos directos |  |  | 134.05 |
