# Caixa de rede colectiva

- Propriedade do ficheiro: CYPE INGENIEROS, S.A.
- Formato: FIEBDC-3/2002
- Âmbito geográfico: Cabo Verde
- Moeda: CVE
- Custos indirectos: 3.00 %
- IVA: 15.00 %

## I Instalações

### IL Infra-estruturas de telecomunicações

#### ILP Rede colectiva

**ILP025** Ud Caixa de rede colectiva.
Caixa de rede colectiva, para passagem e distribuição de instalações de ITED, de ABS, de 274x324x125 mm. Instalação encastrada. Inclusive fecho com chave, acessórios, peças especiais e fixações.
Critérios considerados na determinação do preço da unidade de obra: O preço não inclui os trabalhos auxiliares de pedreiro para instalações.
Inclui: Marcação. Colocação e fixação das caixas.
Critério de medição de projecto: Número de unidades previstas, segundo documentação gráfica de Projecto.
Critério de medição de obra: Medir-se-á o número de unidades realmente executadas segundo especificações de Projecto.

| Código | Un | Descrição | Rendimento | Preço | Importância |
|---|---|---|---|---|---|
| mt40ipt010j | Ud | Caixa, para passagem e distribuição de instalações de ITED, de ABS, de 274x324x125 mm, com graus de protecção IP54 e IK07 e capacidade nominal de ligação do terminal de terra de 2,5 mm², para encastrar. Inclusive fecho com chave, acessórios, peças especiais e fixações. (material) | 1.000 | 3486.74 | 3486.74 |
| mo056 | h | Ajudante de instalador de telecomunicações. (mão de obra) | 0.496 | 401.31 | 199.05 |
| % | % | Custos directos complementares | 2 % | 3685.79 | 73.72 |
|  |  | Custos directos |  |  | 3759.51 |
