# Acoplador de zonas KNX

- Propriedade do ficheiro: CYPE INGENIEROS, S.A.
- Formato: FIEBDC-3/2002
- Âmbito geográfico: Cabo Verde
- Moeda: CVE
- Custos indirectos: 3.00 %
- IVA: 15.00 %

## I Instalações

### IM Domóticas e inmóticas

#### IMK Componentes do sistema KNX

**IMK020** Ud Acoplador de zonas KNX.
Acoplador de 2 módulos, com isolamento galvânico, para possibilitar o intercâmbio de informação entre duas zonas. Montagem em calha DIN.
Inclui: Montagem e ligação.
Critério de medição de projecto: Número de unidades previstas, segundo documentação gráfica de Projecto.
Critério de medição de obra: Medir-se-á o número de unidades realmente executadas segundo especificações de Projecto.

| Código | Un | Descrição | Rendimento | Preço | Importância |
|---|---|---|---|---|---|
| mt35dac010a | Ud | Acoplador de 2 módulos, com isolamento galvânico, para dispositivos com protocolo de comunicação KNX, com bornes de ligação e derivação, para montagem em calha DIN. (material) | 1.000 | 56223.55 | 56223.55 |
| mo003 | h | Oficial de 1ª electricista. (mão de obra) | 0.271 | 644.41 | 174.64 |
| mo102 | h | Ajudante de electricista. (mão de obra) | 0.271 | 401.31 | 108.76 |
| mo123 | h | Especialista na colocação em funcionamento de instalações. (mão de obra) | 0.541 | 1218.82 | 659.38 |
| % | % | Custos directos complementares | 2 % | 57166.33 | 1143.33 |
|  |  | Custos directos |  |  | 58309.66 |
