# Acoplador de bus KNX

- Propriedade do ficheiro: CYPE INGENIEROS, S.A.
- Formato: FIEBDC-3/2002
- Âmbito geográfico: Cabo Verde
- Moeda: CVE
- Custos indirectos: 3.00 %
- IVA: 15.00 %

## I Instalações

### IM Domóticas e inmóticas

#### IMK Componentes do sistema KNX

**IMK050** Ud Acoplador de bus KNX.
Acoplador de bus com protocolo de comunicação KNX. Em montagem encastrado.
Critérios considerados na determinação do preço da unidade de obra: O preço não inclui a caixa para mecanismo encastrado.
Inclui: Montagem e ligação.
Critério de medição de projecto: Número de unidades previstas, segundo documentação gráfica de Projecto.
Critério de medição de obra: Medir-se-á o número de unidades realmente executadas segundo especificações de Projecto.

| Código | Un | Descrição | Rendimento | Preço | Importância |
|---|---|---|---|---|---|
| mt35dac100a | Ud | Acoplador de bus com protocolo de comunicação KNX, com borne de ligação e derivação, para encastrar. (material) | 1.000 | 11560.88 | 11560.88 |
| mo003 | h | Oficial de 1ª electricista. (mão de obra) | 0.184 | 639.39 | 117.65 |
| mo102 | h | Ajudante de electricista. (mão de obra) | 0.184 | 398.19 | 73.27 |
| mo123 | h | Especialista na colocação em funcionamento de instalações. (mão de obra) | 0.369 | 1209.34 | 446.25 |
| % | % | Custos directos complementares | 2 % | 12198.05 | 243.96 |
|  |  | Custos directos |  |  | 12442.01 |
