# Filtro de banda KNX

- Propriedade do ficheiro: CYPE INGENIEROS, S.A.
- Formato: FIEBDC-3/2002
- Âmbito geográfico: Cabo Verde
- Moeda: CVE
- Custos indirectos: 3.00 %
- IVA: 15.00 %

## I Instalações

### IM Domóticas e inmóticas

#### IMK Componentes do sistema KNX

**IMK850** Ud Filtro de banda KNX.
Filtro de banda de 2 módulos, para dispositivos com protocolo de comunicação KNX, intensidade nominal 640 mA, tensão nominal 30 Vcc. Montagem em calha DIN.
Inclui: Montagem e ligação.
Critério de medição de projecto: Número de unidades previstas, segundo documentação gráfica de Projecto.
Critério de medição de obra: Medir-se-á o número de unidades realmente executadas segundo especificações de Projecto.

| Código | Un | Descrição | Rendimento | Preço | Importância |
|---|---|---|---|---|---|
| mt35dfb010a | Ud | Filtro de banda de 2 módulos, para dispositivos com protocolo de comunicação KNX, intensidade nominal 640 mA, tensão nominal 30 Vcc, com botão de reinício para isolar a linha bus da fonte de alimentação e reiniciar os dispositivos ligados, com bornes de ligação, para montagem em calha DIN. (material) | 1.000 | 10061.71 | 10061.71 |
| mo003 | h | Oficial de 1ª electricista. (mão de obra) | 0.123 | 644.41 | 79.26 |
| mo102 | h | Ajudante de electricista. (mão de obra) | 0.123 | 401.31 | 49.36 |
| mo123 | h | Especialista na colocação em funcionamento de instalações. (mão de obra) | 0.246 | 1218.82 | 299.83 |
| % | % | Custos directos complementares | 2 % | 10490.16 | 209.80 |
|  |  | Custos directos |  |  | 10699.96 |
