# Caixa de derivação

- Propriedade do ficheiro: CYPE INGENIEROS, S.A.
- Formato: FIEBDC-3/2002
- Âmbito geográfico: Cabo Verde
- Moeda: CVE
- Custos indirectos: 3.00 %
- IVA: 15.00 %

## I Instalações

### IM Domóticas e inmóticas

#### IMK Componentes do sistema KNX

**IMK910** Ud Caixa de derivação.
Caixa de derivação cega, rectangular, de 100x100x45 mm, com 12 entradas cunhadas e tampa amovível com garras metálicas. Instalação encastrada. Inclusive dispositivos de ligação.
Critérios considerados na determinação do preço da unidade de obra: O preço não inclui os trabalhos auxiliares de pedreiro para instalações.
Inclui: Marcação. Fixação ao paramento. Montagem.
Critério de medição de projecto: Número de unidades previstas, segundo documentação gráfica de Projecto.
Critério de medição de obra: Medir-se-á o número de unidades realmente executadas segundo especificações de Projecto.

| Código | Un | Descrição | Rendimento | Preço | Importância |
|---|---|---|---|---|---|
| mt35caj021b | Ud | Caixa de derivação cega, rectangular, de 100x100x45 mm, com 12 entradas cunhadas e tampa amovível com garras metálicas, para encastrar. Inclusive dispositivos de ligação. (material) | 1.000 | 137.24 | 137.24 |
| mo003 | h | Oficial de 1ª electricista. (mão de obra) | 0.123 | 644.41 | 79.26 |
| mo102 | h | Ajudante de electricista. (mão de obra) | 0.123 | 401.31 | 49.36 |
| % | % | Custos directos complementares | 2 % | 265.86 | 5.32 |
|  |  | Custos directos |  |  | 271.18 |
