# Extractor eólico híbrido para a extracção do radão

- Propriedade do ficheiro: CYPE INGENIEROS, S.A.
- Formato: FIEBDC-3/2002
- Âmbito geográfico: Cabo Verde
- Moeda: CVE
- Custos indirectos: 3.00 %
- IVA: 15.00 %

## I Instalações

### IN Protecção contra o radão

#### IND Despressurização do terreno

**IND040** Ud Extractor eólico híbrido para a extracção do radão.
Extractor eólico híbrido, de alumínio resistente à corrosão, de 500 mm de diâmetro nominal de entrada, de 4275 m³/h de caudal máximo, com motor de tipo EC de baixo consumo de accionamento automático, para a extracção do radão. Inclusive acessórios de ligação e peças especiais.
Inclui: Colocação e fixação. Ligação e verificação do seu correcto funcionamento.
Critério de medição de projecto: Número de unidades previstas, segundo documentação gráfica de Projecto.
Critério de medição de obra: Medir-se-á o número de unidades realmente executadas segundo especificações de Projecto.

| Código | Un | Descrição | Rendimento | Preço | Importância |
|---|---|---|---|---|---|
| mt41eer010d | m | Extractor eólico híbrido, de alumínio resistente à corrosão, de 500 mm de diâmetro nominal de entrada, de 4275 m³/h de caudal máximo, com motor de tipo EC de baixo consumo de accionamento automático, para a extracção do radão, com acessórios de ligação e peças especiais. (material) | 1.000 | 196712.99 | 196712.99 |
| op00ato010 |  | Aparafusadora. | 1.000 | 0.00 | 0.00 |
| op00mar010 |  | Martelo. | 1.000 | 0.00 | 0.00 |
| mo011 | h | Oficial de 1ª montador. (mão de obra) | 0.433 | 639.39 | 276.86 |
| mo080 | h | Ajudante de montador. (mão de obra) | 0.433 | 398.94 | 172.74 |
| % | % | Custos directos complementares | 2 % | 197162.59 | 3943.25 |
|  |  | Custos directos |  |  | 201105.84 |
