# Conduta para a extracção do radão

- Propriedade do ficheiro: CYPE INGENIEROS, S.A.
- Formato: FIEBDC-3/2002
- Âmbito geográfico: Cabo Verde
- Moeda: CVE
- Custos indirectos: 3.00 %
- IVA: 15.00 %

## I Instalações

### IN Protecção contra o radão

#### IND Despressurização do terreno

**IND030** m Conduta para a extracção do radão.
Conduta para a extracção do radão, formada por tubo liso de PVC, de 110 mm de diâmetro nominal. Inclusive material auxiliar para montagem e fixação, acessórios e peças especiais.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt41ter410a | Ud | Material auxiliar para montagem e fixação das condutas de PVC, de 110 mm de diâmetro nominal. (material) | 1.000 | 54.01 | 54.01 |
| mt41ter010af | m | Tubo liso de PVC, de 110 mm de diâmetro nominal, com extremo abocardado, para a extracção do radão, com o preço incrementado em 25% relativamente a acessórios e peças especiais. (material) | 1.000 | 1309.85 | 1309.85 |
| mt11var009 | l | Líquido de limpeza para colagem com adesivo de tubos e acessórios de PVC. (material) | 0.040 | 6080.67 | 243.23 |
| mt11var010 | l | Cola para tubos e acessórios de PVC. (material) | 0.020 | 7749.62 | 154.99 |
| op00ato010 |  | Aparafusadora. | 1.000 | 0.00 | 0.00 |
| op00mar010 |  | Martelo. | 1.000 | 0.00 | 0.00 |
| op00tal010 |  | Berbequim. | 1.000 | 0.00 | 0.00 |
| mo011 | h | Oficial de 1ª montador. (mão de obra) | 0.186 | 639.39 | 118.93 |
| mo080 | h | Ajudante de montador. (mão de obra) | 0.093 | 398.94 | 37.10 |
| % | % | Custos directos complementares | 2 % | 1918.11 | 38.36 |
|  |  | Custos directos |  |  | 1956.47 |
