# Grelha anti-vandalismo para luminária de emergência

- Propriedade do ficheiro: CYPE INGENIEROS, S.A.
- Formato: FIEBDC-3/2002
- Âmbito geográfico: Cabo Verde
- Moeda: CVE
- Custos indirectos: 3.00 %
- IVA: 15.00 %

## I Instalações

### IO Contra incêndios

#### IOA Iluminação de emergência

**IOA025** Ud Grelha anti-vandalismo para luminária de emergência.
Grelha anti-vandalismo de alumínio, de 250x150x90 mm, para luminária de emergência. Inclusive elementos de fixação.
Inclui: Fixação e nivelação.
Critério de medição de projecto: Número de unidades previstas, segundo documentação gráfica de Projecto.
Critério de medição de obra: Medir-se-á o número de unidades realmente executadas segundo especificações de Projecto.

| Código | Un | Descrição | Rendimento | Preço | Importância |
|---|---|---|---|---|---|
| mt34aem060a | Ud | Grelha anti-vandalismo de alumínio, de 250x150x90 mm, para luminária de emergência. Inclusive elementos de fixação. (material) | 1.000 | 3887.05 | 3887.05 |
| op00ato010 |  | Aparafusadora. | 1.000 | 0.00 | 0.00 |
| op00mar010 |  | Martelo. | 1.000 | 0.00 | 0.00 |
| op00tal010 |  | Berbequim. | 1.000 | 0.00 | 0.00 |
| mo003 | h | Oficial de 1ª electricista. (mão de obra) | 0.123 | 644.41 | 79.26 |
| mo102 | h | Ajudante de electricista. (mão de obra) | 0.123 | 401.31 | 49.36 |
| % | % | Custos directos complementares | 2 % | 4015.67 | 80.31 |
|  |  | Custos directos |  |  | 4095.98 |
