# Detector analógico

- Propriedade do ficheiro: CYPE INGENIEROS, S.A.
- Formato: FIEBDC-3/2002
- Âmbito geográfico: Cabo Verde
- Moeda: CVE
- Custos indirectos: 3.00 %
- IVA: 15.00 %

## I Instalações

### IO Contra incêndios

#### IOD Detecção e alarme

**IOD102** Ud Detector analógico.
Detector termovelocimétrico analógico direccionável com isolador de curto-circuito, de ABS cor branca, formado por um elemento sensível ao aumento rápido da temperatura para uma temperatura máxima de alarme de 58°C, para alimentação de 12 a 24 Vcc, com led de activação e indicador de alarme e saída para piloto de sinalização remota, para instalação com canalização de protecção de cablagem fixa em superfície. Inclusive soco suplementar, base universal e elementos de fixação.
Critérios considerados na determinação do preço da unidade de obra: O preço não inclui a canalização de protecção de cablagem.
Inclui: Marcação. Fixação do soco suplementar. Fixação da base. Montagem, ligação e verificação do seu correcto funcionamento.
Critério de medição de projecto: Número de unidades previstas, segundo documentação gráfica de Projecto.
Critério de medição de obra: Medir-se-á o número de unidades realmente executadas segundo especificações de Projecto.

| Código | Un | Descrição | Rendimento | Preço | Importância |
|---|---|---|---|---|---|
| mt41pig540 | Ud | Detector termovelocimétrico analógico direccionável com isolador de curto-circuito, de ABS cor branca, formado por um elemento sensível ao aumento rápido da temperatura para uma temperatura máxima de alarme de 58°C, para alimentação de 12 a 24 Vcc, com led de activação e indicador de alarme e saída para piloto de sinalização remota, segundo EN 54-5. (material) | 1.000 | 6181.04 | 6181.04 |
| mt41pig550 | Ud | Base universal, de ABS cor branca, para detector analógico. Inclusive elementos de fixação. (material) | 1.000 | 2377.32 | 2377.32 |
| mt41pig551 | Ud | Soco suplementar de base universal, de ABS cor branca, para instalação com canalização fixa em superfície. (material) | 1.000 | 1267.91 | 1267.91 |
| mo006 | h | Oficial de 1ª instalador de redes e equipamentos de detecção e segurança. (mão de obra) | 0.615 | 644.41 | 396.31 |
| mo105 | h | Ajudante de instalador de redes e equipamentos de detecção e segurança. (mão de obra) | 0.615 | 401.31 | 246.81 |
| % | % | Custos directos complementares | 2 % | 10469.39 | 209.39 |
|  |  | Custos directos |  |  | 10678.78 |
