# Pressostato

- Propriedade do ficheiro: CYPE INGENIEROS, S.A.
- Formato: FIEBDC-3/2002
- Âmbito geográfico: Cabo Verde
- Moeda: CVE
- Custos indirectos: 3.00 %
- IVA: 15.00 %

## I Instalações

### IO Contra incêndios

#### IOT Sistemas de extinção fixos

**IOT022** Ud Pressostato.
Pressostato de controlo de altas e baixas pressões com dois contactos NA/NC, intervalo de regulação de 0,7 a 12,1 bar, para uma pressão máxima de funcionamento de 17,2 bar. Inclusive tubo protector e cabos eléctricos.
Inclui: Marcação do traçado da tubagem e da localização do pressostato. Colocação e fixação de tubos. Colocação do elemento. Colocação de cabos. Montagem, ligação e verificação do seu correcto funcionamento.
Critério de medição de projecto: Número de unidades previstas, segundo documentação gráfica de Projecto.
Critério de medição de obra: Medir-se-á o número de unidades realmente executadas segundo especificações de Projecto.

| Código | Un | Descrição | Rendimento | Preço | Importância |
|---|---|---|---|---|---|
| mt41pag010a | Ud | Pressostato de controlo de altas e baixas pressões com dois contactos NA/NC, intervalo de regulação de 0,7 a 12,1 bar, para uma pressão máxima de funcionamento de 17,2 bar. (material) | 1.000 | 20074.25 | 20074.25 |
| mt35tpt010ke | m | Tubo rígido de PVC VD-F de 16 mm de diâmetro exterior e 1,3 mm de espessura. Resistência à compressão 1250 N, resistência ao impacto 6 joules, temperatura de trabalho -25°C até 90°C, classificação 4442, segundo NP EN 61386-1 e NP EN 61386-21, com o preço incrementado em 20% relativamente a acessórios e peças especiais. (material) | 5.000 | 287.22 | 1436.10 |
| mt35cep010aa | m | Cabo unipolar H07V-U, sendo a sua tensão atribuída de 450/750 V, reacção ao fogo classe Eca segundo NP EN 50575, com condutor unifilar de cobre classe 1 de 1,5 mm² de secção, com isolamento de PVC. Segundo NP 2356-3. (material) | 10.000 | 12.76 | 127.60 |
| mo008 | h | Oficial de 1ª canalizador. (mão de obra) | 0.307 | 639.39 | 196.29 |
| mo107 | h | Ajudante de canalizador. (mão de obra) | 0.307 | 398.19 | 122.24 |
| mo003 | h | Oficial de 1ª electricista. (mão de obra) | 0.307 | 639.39 | 196.29 |
| mo102 | h | Ajudante de electricista. (mão de obra) | 0.307 | 398.19 | 122.24 |
| % | % | Custos directos complementares | 2 % | 22275.01 | 445.50 |
|  |  | Custos directos |  |  | 22720.51 |
