# Sprinkler de grande cobertura

- Propriedade do ficheiro: CYPE INGENIEROS, S.A.
- Formato: FIEBDC-3/2002
- Âmbito geográfico: Cabo Verde
- Moeda: CVE
- Custos indirectos: 3.00 %
- IVA: 15.00 %

## I Instalações

### IO Contra incêndios

#### IOT Sistemas de extinção fixos

**IOT036** Ud Sprinkler de grande cobertura.
Sprinkler automático de grande cobertura pendente, risco ligeiro, resposta normal com ampola fusível de vidro frágil de 5 mm de diâmetro e dissolução alcoólica de cor vermelho, ruptura a 68°C, de 3/4" DN 20 mm de diâmetro de rosca, constante de descarga K de 116 (métrico), pressão de trabalho 12 bar, acabamento lacado cor bronze. Inclusive acessórios e peças especiais para ligação à rede de distribuição de água.
Inclui: Marcação. Montagem, ligação e verificação do seu correcto funcionamento.
Critério de medição de projecto: Número de unidades previstas, segundo documentação gráfica de Projecto.
Critério de medição de obra: Medir-se-á o número de unidades realmente executadas segundo especificações de Projecto.

| Código | Un | Descrição | Rendimento | Preço | Importância |
|---|---|---|---|---|---|
| mt41roc060aa | Ud | Sprinkler automático de grande cobertura pendente, risco ligeiro, resposta normal com ampola fusível de vidro frágil de 5 mm de diâmetro e dissolução alcoólica de cor vermelho, ruptura a 68°C, de 3/4" DN 20 mm de diâmetro de rosca, constante de descarga K de 116 (métrico), pressão de trabalho 12 bar, acabamento lacado cor bronze, segundo EN 12259-1. (material) | 1.000 | 4055.67 | 4055.67 |
| mt41roc500 | Ud | Acessórios e peças especiais para ligação de sprinkler a rede de distribuição de água. (material) | 1.000 | 442.79 | 442.79 |
| mo008 | h | Oficial de 1ª canalizador. (mão de obra) | 0.307 | 644.41 | 197.83 |
| mo107 | h | Ajudante de canalizador. (mão de obra) | 0.307 | 401.31 | 123.20 |
| % | % | Custos directos complementares | 2 % | 4819.49 | 96.39 |
|  |  | Custos directos |  |  | 4915.88 |
