# Pára-raios com dispositivo de ionização não radioactivo "PDI"

- Propriedade do ficheiro: CYPE INGENIEROS, S.A.
- Formato: FIEBDC-3/2002
- Âmbito geográfico: Cabo Verde
- Moeda: CVE
- Custos indirectos: 3.00 %
- IVA: 15.00 %

## I Instalações

### IP Protecção contra o raio

#### IPE Sistemas externos

**IPE030** Ud Pára-raios com dispositivo de ionização não radioactivo "PDI".
Sistema externo de protecção contra o raio, formado por pára-raios com dispositivo de ionização não radioactivo tipo "PDI", avanço de 15 µs e raio de protecção de 32 a 52 m segundo NP 4426, colocado em cobertura sobre mastro de aço galvanizado a quente, de 1 1/2" de diâmetro e 6 m de comprimento. Incluindo suportes, peças especiais, barra condutora de cobre estanhado, vias de faíscas, contador dos impactos de raio recebidos, tubo de protecção da baixada e tomada de terra com barra condutora de cobre estanhado.
Inclui: Marcação. Colocação do mastro. Execução da tomada de terra. Montagem, ligação e verificação do seu correcto funcionamento.
Critério de medição de projecto: Número de unidades previstas, segundo documentação gráfica de Projecto.
Critério de medição de obra: Medir-se-á o número de unidades realmente executadas segundo especificações de Projecto.

| Código | Un | Descrição | Rendimento | Preço | Importância |
|---|---|---|---|---|---|
| mt41pea010aaa | Ud | Pára-raios tipo "PDI" com dispositivo de ionização não radioactivo, avanço de 15 µs e raio de protecção de 32 a 52 m, de 1 m de altura, segundo NP 4426. (material) | 1.000 | 262061.23 | 262061.23 |
| mt41paa010a | Ud | Peça de adaptação cabeça-mastro e ensamblamento cabeça-mastro-condutor, de latão, para mastro de 1 1/2" e tubo interior com cabo de cobre de 8 a 10 mm de diâmetro ou barra condutora de cobre estanhado de 30x2 mm. (material) | 1.000 | 11898.47 | 11898.47 |
| mt41paa020a | Ud | Mastro de aço galvanizado a quente, de 1 1/2" de diâmetro e 6 m de comprimento, para fixação a parede ou estrutura. (material) | 1.000 | 41639.15 | 41639.15 |
| mt41paa040a | Ud | Tripé de ancoragem para mastro, com placa base de 500x500x10 mm, de aço galvanizado a quente, de 1 m de comprimento, para fixar com parafusos à cobertura. (material) | 1.000 | 75102.32 | 75102.32 |
| mt41pca010a | m | Barra condutora de cobre estanhado, nua, de 30x2 mm. (material) | 59.500 | 8682.66 | 516618.27 |
| mt41paa056a | Ud | Suporte piramidal para condutor de 8 mm de diâmetro ou barra condutora de entre 30x2 mm e 30x3,5 mm de secção, para fixação do grampo a superfícies horizontais. (material) | 16.000 | 1647.11 | 26353.76 |
| mt41paa050a | Ud | Grampo de aço inoxidável, para fixação de barra condutora de entre 30x2 mm e 30x3,5 mm de secção a parede. (material) | 20.000 | 3719.35 | 74387.00 |
| mt41paa070a | Ud | Caminho de faíscas, para mastro de antena e ligação a chapa de cobre estanhado. (material) | 1.000 | 43781.97 | 43781.97 |
| mt41paa080a | Ud | Caminho de faíscas, para união entre tomadas de terra. (material) | 1.000 | 40770.10 | 40770.10 |
| mt41paa053a | Ud | Manguito de latão de 55x55 mm com placa intermédia, para união múltipla de cabos de cobre de 8 a 10 mm de diâmetro e barras condutoras de cobre estanhado de 30x2 mm. (material) | 2.000 | 4925.67 | 9851.34 |
| mt41paa060a | Ud | Contador mecânico dos impactos de raio recebidos pelo sistema de protecção. (material) | 1.000 | 79568.37 | 79568.37 |
| mt41paa052a | Ud | Manga seccionadora de latão, de 70x50x15 mm, com sistema de dobradiça, para união de barras condutoras de entre 30x2 mm e 30x3,5 mm de secção. (material) | 1.000 | 6361.02 | 6361.02 |
| mt41pca020a | Ud | Tubo de aço galvanizado, de 2 m de comprimento, para a protecção da baixada da barra condutora. (material) | 1.000 | 8641.88 | 8641.88 |
| mt35ata010a | Ud | Caixa de polipropileno para tomada de terra, de 250x250x250 mm, com tampa amovível. (material) | 3.000 | 19981.90 | 59945.70 |
| mt35ata020a | Ud | Ponte para comprovação de ligação à terra de la instalação eléctrica. (material) | 2.000 | 15150.35 | 30300.70 |
| mt35ate020a | Ud | Eléctrodo para rede de terra cobreado com 254 µm, fabricado em aço, de 14,3 mm de diâmetro e 2 m de comprimento. (material) | 2.000 | 7606.55 | 15213.10 |
| mt41paa140a | Ud | Peça de latão, para união de eléctrodo de circuito de terra a cabo de cobre de 8 a 10 mm de diâmetro ou barra condutora de cobre estanhado de 30x2 mm. (material) | 2.000 | 3222.07 | 6444.14 |
| mt35ate010a | Ud | Eléctrodo dinâmico para rede de terra, de 28 mm de diâmetro e 2,5 m de comprimento, de longa duração, com efeito condensador. (material) | 1.000 | 57031.08 | 57031.08 |
| mt35ata030a | Ud | Embalagem de 5 kg de gel concentrado, ecológico e não corrosivo, para a preparação de 20 litros de melhorador da condutividade de ligação à terra. (material) | 2.000 | 15128.39 | 30256.78 |
| mo007 | h | Oficial de 1ª instalador de pára-raios. (mão de obra) | 24.648 | 639.39 | 15759.68 |
| mo106 | h | Ajudante de instalador de pára-raios. (mão de obra) | 24.648 | 398.19 | 9814.59 |
| % | % | Custos directos complementares | 2 % | 1421800.65 | 28436.01 |
|  |  | Custos directos |  |  | 1450236.66 |
