# Desvio provisório das instalações

- Propriedade do ficheiro: CYPE INGENIEROS, S.A.
- Formato: FIEBDC-3/2002
- Âmbito geográfico: Cabo Verde
- Moeda: CVE
- Custos indirectos: 3.00 %
- IVA: 15.00 %

## I Instalações

### IR Reparações

#### IRN Neutralizações e desvios

**IRN020** m² Desvio provisório das instalações.
Repercussão por m² de superfície reabilitada de obra, dos trabalhos de desvio das infra-estruturas de telecomunicações em edifícios (ITED) formadas por: tubagem de entrada, caixa de entrada, passagem aérea de topo (PAT), armários de telecomunicações do edifício (ATE), tubagem e caixas da rede colectiva, armários de telecomunicações individuais (ATI), tubagem e caixas da rede individual, em edifício multifamiliar, com um grau de complexidade médio, mantendo o serviço desta instalação durante o período de tempo que durem os trabalhos.
Critérios considerados na determinação do preço da unidade de obra: O preço inclui a reposição da instalação no seu traçado inicial uma vez finalizados os trabalhos.
Inclui: Desvio da instalação. Reposição da instalação no seu traçado inicial.
Critério de medição de projecto: Superfície construída, medida segundo documentação gráfica de Projecto.
Critério de medição de obra: Medir-se-á a superfície realmente executada segundo especificações de Projecto.

| Código | Un | Descrição | Rendimento | Preço | Importância |
|---|---|---|---|---|---|
| mo001 | h | Oficial de 1ª instalador de telecomunicações. (mão de obra) | 0.016 | 644.41 | 10.31 |
| mo056 | h | Ajudante de instalador de telecomunicações. (mão de obra) | 0.040 | 401.31 | 16.05 |
| % | % | Custos directos complementares | 2 % | 26.36 | 0.53 |
|  |  | Custos directos |  |  | 26.89 |
