# Atenuador de pressão de ar positiva

- Propriedade do ficheiro: CYPE INGENIEROS, S.A.
- Formato: FIEBDC-3/2002
- Âmbito geográfico: Cabo Verde
- Moeda: CVE
- Custos indirectos: 3.00 %
- IVA: 15.00 %

## I Instalações

### IS Drenagem de águas

#### ISB Tubos de queda

**ISB045** Ud Atenuador de pressão de ar positiva.
Atenuador de pressão de ar positiva de PVC, de 110 mm de diâmetro e 3785 litros de capacidade, apto para temperaturas desde -20 até 60°C, classificação Al segundo EN 12380, com junta elástica, ligado ao tubo de queda.
Inclui: Marcação. Montagem e ligação.
Critério de medição de projecto: Número de unidades previstas, segundo documentação gráfica de Projecto.
Critério de medição de obra: Medir-se-á o número de unidades realmente executadas segundo especificações de Projecto.

| Código | Un | Descrição | Rendimento | Preço | Importância |
|---|---|---|---|---|---|
| mt36vpj040e | Ud | Atenuador de pressão de ar positiva de PVC, de 110 mm de diâmetro e 3785 litros de capacidade, apto para temperaturas desde -20 até 60°C, classificação Al segundo EN 12380, com junta elástica. (material) | 1.000 | 139926.62 | 139926.62 |
| mo008 | h | Oficial de 1ª canalizador. (mão de obra) | 0.311 | 639.39 | 198.85 |
| mo107 | h | Ajudante de canalizador. (mão de obra) | 0.311 | 398.19 | 123.84 |
| % | % | Custos directos complementares | 2 % | 140249.31 | 2804.99 |
|  |  | Custos directos |  |  | 143054.30 |
