# Caleira à vista de peças cerâmicas

- Propriedade do ficheiro: CYPE INGENIEROS, S.A.
- Formato: FIEBDC-3/2002
- Âmbito geográfico: Cabo Verde
- Moeda: CVE
- Custos indirectos: 3.00 %
- IVA: 15.00 %

## I Instalações

### IS Drenagem de águas

#### ISC Caleiras

**ISC015** m Caleira à vista de peças cerâmicas.
Caleira em T de barro cozido, para recolha de águas, formada por peças fixadas com argamassa de cimento, confeccionada em obra, dosificação 1:5, com uma pendente mínima de 0,5%. Inclusive peças especiais, remates finais e peças de ligação a tubos de queda.
Inclui: Marcação do traçado da caleira. Montagem, ligação e verificação do seu correcto funcionamento.
Critério de medição de projecto: Comprimento medido segundo documentação gráfica de Projecto.
Critério de medição de obra: Medir-se-á o comprimento realmente executado segundo especificações de Projecto.

| Código | Un | Descrição | Rendimento | Preço | Importância |
|---|---|---|---|---|---|
| mt36cba010a | Ud | Caleira em T de barro cozido, circular, de 25 cm de comprimento. (material) | 6.000 | 627.42 | 3764.52 |
| mt36cba011a | Ud | Caleira em T de barro cozido com tampa, circular, de 25 cm de comprimento. (material) | 5.500 | 666.63 | 3666.47 |
| mt36cba012a | Ud | Peça de conexão de caleira em T de barro cozido, circular, a tubo de queda, de 25 cm de comprimento. (material) | 0.200 | 1678.01 | 335.60 |
| mt08aaa010a | m³ | Água. (material) | 0.006 | 195.56 | 1.17 |
| mt01arg005a | t | Areia de pedreira, para argamassa preparada em obra. (material) | 0.032 | 2106.19 | 67.40 |
| mt08cem000m | kg | Cimento cinzento em sacos. (material) | 6.000 | 17.38 | 104.28 |
| mq06hor010 | h | Betoneira eléctrica com uma capacidade de amassadura de 160 l. (equipamento) | 0.016 | 334.11 | 5.35 |
| mo008 | h | Oficial de 1ª canalizador. (mão de obra) | 1.498 | 644.41 | 965.33 |
| mo107 | h | Ajudante de canalizador. (mão de obra) | 1.697 | 401.31 | 681.02 |
| % | % | Custos directos complementares | 2 % | 9591.14 | 191.82 |
|  |  | Custos directos |  |  | 9782.96 |
