# Ramal de descarga, encastrado

- Propriedade do ficheiro: CYPE INGENIEROS, S.A.
- Formato: FIEBDC-3/2002
- Âmbito geográfico: Cabo Verde
- Moeda: CVE
- Custos indirectos: 3.00 %
- IVA: 15.00 %

## I Instalações

### IS Drenagem de águas

#### ISD Ramais de descarga

**ISD005** m Ramal de descarga, encastrado.
Ramal de descarga, encastrado, formado por tubo de PVC, série B, de 32 mm de diâmetro e 3 mm de espessura, que liga o aparelho com o tubo de queda, o colector ou o sifão de pavimento; união colada com adesivo. Inclusive líquido de limpeza, adesivo para tubos e acessórios de PVC, material auxiliar para montagem e fixação, acessórios e peças especiais.
Inclui: Marcação do traçado da tubagem e da localização dos elementos de fixação. Disposição de tubos. Fixação do material auxiliar para montagem e fixação à obra. Montagem, ligação e verificação do seu correcto funcionamento.
Critério de medição de projecto: Comprimento medido segundo documentação gráfica de Projecto.
Critério de medição de obra: Medir-se-á o comprimento realmente executado segundo especificações de Projecto.

| Código | Un | Descrição | Rendimento | Preço | Importância |
|---|---|---|---|---|---|
| mt36tit400a | Ud | Material auxiliar para montagem e fixação das tubagens de PVC, série B, de 32 mm de diâmetro. (material) | 1.000 | 31.65 | 31.65 |
| mt36tit010ac | m | Tubo de PVC, série B, de 32 mm de diâmetro e 3 mm de espessura, segundo NP EN 1329-1, com o preço incrementado em 10% relativamente a acessórios e peças especiais. (material) | 1.050 | 232.07 | 243.67 |
| mt11var009 | l | Líquido de limpeza para colagem com adesivo de tubos e acessórios de PVC. (material) | 0.020 | 6080.67 | 121.61 |
| mt11var010 | l | Cola para tubos e acessórios de PVC. (material) | 0.010 | 7749.62 | 77.50 |
| mo008 | h | Oficial de 1ª canalizador. (mão de obra) | 0.079 | 639.39 | 50.51 |
| mo107 | h | Ajudante de canalizador. (mão de obra) | 0.040 | 398.19 | 15.93 |
| % | % | Custos directos complementares | 2 % | 540.87 | 10.82 |
|  |  | Custos directos |  |  | 551.69 |
