# Boca de extracção para ventilação

- Propriedade do ficheiro: CYPE INGENIEROS, S.A.
- Formato: FIEBDC-3/2002
- Âmbito geográfico: Cabo Verde
- Moeda: CVE
- Custos indirectos: 3.00 %
- IVA: 15.00 %

## I Instalações

### IV Ventilação

#### IVA Aberturas para ventilação

**IVA030** Ud Boca de extracção para ventilação.
Boca de extracção, auto-regulável, caudal máximo 16,7 l/s, isolamento sonoro de 56 dBA formada por grelha, corpo de plástico cor branca de 170 mm de diâmetro exterior com pescoço de união de 125 mm de diâmetro e regulador de plástico. Inclusive elementos de fixação.
Inclui: Marcação. Montagem. Colocação e fixação do elemento à conduta de extracção.
Critério de medição de projecto: Número de unidades previstas, segundo documentação gráfica de Projecto.
Critério de medição de obra: Medir-se-á o número de unidades realmente executadas segundo especificações de Projecto.

| Código | Un | Descrição | Rendimento | Preço | Importância |
|---|---|---|---|---|---|
| mt42svs210ahda | Ud | Boca de extracção, auto-regulável, caudal máximo 16,7 l/s, isolamento sonoro de 56 dBA formada por grelha, corpo de plástico cor branca de 170 mm de diâmetro exterior com pescoço de união de 125 mm de diâmetro e regulador de plástico, para colocar em paredes ou tectos de locais húmidos (cozinha), no início da conduta de extracção, com elementos de fixação. (material) | 1.000 | 3260.10 | 3260.10 |
| mo011 | h | Oficial de 1ª montador. (mão de obra) | 0.186 | 644.41 | 119.86 |
| mo080 | h | Ajudante de montador. (mão de obra) | 0.186 | 402.07 | 74.79 |
| % | % | Custos directos complementares | 2 % | 3454.75 | 69.10 |
|  |  | Custos directos |  |  | 3523.85 |
