# Exaustor para cozinha

- Propriedade do ficheiro: CYPE INGENIEROS, S.A.
- Formato: FIEBDC-3/2002
- Âmbito geográfico: Cabo Verde
- Moeda: CVE
- Custos indirectos: 3.00 %
- IVA: 15.00 %

## I Instalações

### IV Ventilação

#### IVK Ventilação adicional específica em cozinha para habitações

**IVK015** Ud Exaustor para cozinha.
Exaustor convencional com 1 motor de aspiração, com tramo de ligação de tubo flexível de alumínio a conduta de extracção para evacuação de fumos. Inclusive elementos de fixação.
Inclui: Marcação através de molde. Colocação e fixação. Ligação e verificação do seu correcto funcionamento.
Critério de medição de projecto: Número de unidades previstas, segundo documentação gráfica de Projecto.
Critério de medição de obra: Medir-se-á o número de unidades realmente executadas segundo especificações de Projecto.

| Código | Un | Descrição | Rendimento | Preço | Importância |
|---|---|---|---|---|---|
| mt32ces010a | Ud | Exaustor, convencional, com 1 motor de aspiração, segundo NP EN 60335-1, com elementos de fixação. (material) | 1.000 | 9505.86 | 9505.86 |
| mt42cme020d | m | Tubo flexível de alumínio natural, de 110 mm de diâmetro, inclusive curvas, derivações, uniões e peças especiais. (material) | 3.000 | 418.28 | 1254.84 |
| mo003 | h | Oficial de 1ª electricista. (mão de obra) | 0.247 | 644.41 | 159.17 |
| mo102 | h | Ajudante de electricista. (mão de obra) | 0.247 | 401.31 | 99.12 |
| % | % | Custos directos complementares | 2 % | 11018.99 | 220.38 |
|  |  | Custos directos |  |  | 11239.37 |
