# Sistema de ventilação mecânica descentralizada com recuperação de calor

- Propriedade do ficheiro: CYPE INGENIEROS, S.A.
- Formato: FIEBDC-3/2002
- Âmbito geográfico: Cabo Verde
- Moeda: CVE
- Custos indirectos: 3.00 %
- IVA: 15.00 %

## I Instalações

### IV Ventilação

#### IVM Ventilação mecânica

**IVM130** Ud Sistema de ventilação mecânica descentralizada com recuperação de calor.
Sistema de ventilação mecânica descentralizada com recuperação de calor, para paredes de entre 280 e 470 mm de espessura, para uma superfície de até 70 m², composto por fonte de alimentação, unidade de controlo à distância com comunicação via rádio, com sensor de humidade, sensor de temperatura interior, sensor de temperatura exterior, sensores de CO2 e sensor de qualidade do ar, com possibilidade de controlo desde smartphone ou tablet através da App e dois equipamentos de ventilação formados por união passa-muros de 160 mm de diâmetro, painel frontal interior; pré-filtro e filtro de ar F7 com tratamento antibacteriano; ventilador reversível de três velocidades com motor de tipo EC de baixo consumo de 7,8 W, caudal de ar máximo 60 m³/h, classe de eficiência energética A, pressão sonora a 3 m 12 dBA; permutador de calor cerâmico com tratamento antibacteriano, eficiência de recuperação calorífica 97%, ganchos de fixação e tampa exterior de cor branca, peso 3,2 kg, cada um; instalação encastrada na parede. Inclusive elementos de fixação.
Inclui: Marcação. Colocação e fixação. Verificação do seu correcto funcionamento.
Critério de medição de projecto: Número de unidades previstas, segundo documentação gráfica de Projecto.
Critério de medição de obra: Medir-se-á o número de unidades realmente executadas segundo especificações de Projecto.

| Código | Un | Descrição | Rendimento | Preço | Importância |
|---|---|---|---|---|---|
| mt42hum050aa | Ud | Sistema de ventilação mecânica descentralizada com recuperação de calor, para paredes de entre 280 e 470 mm de espessura, para uma superfície de até 70 m², composto por fonte de alimentação, unidade de controlo à distância com comunicação via rádio, com sensor de humidade, sensor de temperatura interior, sensor de temperatura exterior, sensores de CO2 e sensor de qualidade do ar, com possibilidade de controlo desde smartphone ou tablet através da App e dois equipamentos de ventilação formados por união passa-muros de 160 mm de diâmetro, painel frontal interior; pré-filtro e filtro de ar F7 com tratamento antibacteriano; ventilador reversível de três velocidades com motor de tipo EC de baixo consumo de 7,8 W, caudal de ar máximo 60 m³/h, classe de eficiência energética A, pressão sonora a 3 m 12 dBA; permutador de calor cerâmico com tratamento antibacteriano, eficiência de recuperação calorífica 97%, ganchos de fixação e tampa exterior de cor branca, peso 3,2 kg, cada um. (material) | 1.000 | 222549.26 | 222549.26 |
| mo011 | h | Oficial de 1ª montador. (mão de obra) | 4.950 | 672.75 | 3330.11 |
| mo080 | h | Ajudante de montador. (mão de obra) | 4.950 | 419.67 | 2077.37 |
| % | % | Custos directos complementares | 2 % | 227956.74 | 4559.13 |
|  |  | Custos directos |  |  | 232515.87 |
