# Grelha de ventilação de lâminas fixas de alumínio

- Propriedade do ficheiro: CYPE INGENIEROS, S.A.
- Formato: FIEBDC-3/2002
- Âmbito geográfico: Cabo Verde
- Moeda: CVE
- Custos indirectos: 3.00 %
- IVA: 15.00 %

## I Instalações

### IV Ventilação

#### IVN Ventilação natural

**IVN110** m² Grelha de ventilação de lâminas fixas de alumínio.
Grelha de ventilação de lâminas fixas de alumínio lacado cor com 60 microns de espessura mínima de película seca. Inclusive parafusos.
Inclui: Marcação dos pontos de fixação. Colocação e fixação.
Critério de medição de projecto: Superfície da abertura a fechar, medida segundo documentação gráfica de Projecto.
Critério de medição de obra: Medir-se-á, com as dimensões da abertura, a superfície realmente executada segundo especificações de Projecto.

| Código | Un | Descrição | Rendimento | Preço | Importância |
|---|---|---|---|---|---|
| mt25pce020d | m² | Gelosia de lâminas fixas de alumínio lacado cor. (material) | 1.020 | 6571.09 | 6702.51 |
| mt23ppb011 | Ud | Parafuso de aço 19/22 mm. (material) | 4.000 | 4.31 | 17.24 |
| op00ato010 |  | Aparafusadora. | 1.000 | 0.00 | 0.00 |
| mo018 | h | Oficial de 1ª serralheiro. (mão de obra) | 0.062 | 635.34 | 39.39 |
| mo059 | h | Ajudante de serralheiro. (mão de obra) | 0.124 | 402.84 | 49.95 |
| % | % | Custos directos complementares | 2 % | 6809.09 | 136.18 |
|  |  | Custos directos |  |  | 6945.27 |
