# Conduta semi-rígida de polietileno

- Propriedade do ficheiro: CYPE INGENIEROS, S.A.
- Formato: FIEBDC-3/2002
- Âmbito geográfico: Cabo Verde
- Moeda: CVE
- Custos indirectos: 3.00 %
- IVA: 15.00 %

## I Instalações

### IV Ventilação

#### IVV Condutas de admissão e extracção para ventilação

**IVV220** m Conduta semi-rígida de polietileno.
Conduta de ventilação, formada por tubo semi-rígido, circular, multicamada, com a superfície exterior nervurada e a interior lisa, de polietileno de alta densidade (PEAD/HDPE), de cor azul, com tratamento antiestático, de 75 mm de diâmetro exterior. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42ald111a | Ud | Material auxiliar para montagem e fixação das condutas semi-rígidas, circulares, multicamada, com a superfície exterior nervurada e a interior lisa, de polietileno de alta densidade (PEAD/HDPE), de 75 mm de diâmetro exterior. (material) | 1.000 | 50.24 | 50.24 |
| mt42ald110ac | m | Tubo semi-rígido, circular, multicamada, com a superfície exterior nervurada e a interior lisa, de polietileno de alta densidade (PEAD/HDPE), de cor azul, com tratamento antiestático, de 75 mm de diâmetro exterior, fornecido em rolos de 50 m de comprimento, com o preço incrementado em 10% relativamente a acessórios e peças especiais. (material) | 1.000 | 1105.30 | 1105.30 |
| mo011 | h | Oficial de 1ª montador. (mão de obra) | 0.104 | 644.41 | 67.02 |
| mo080 | h | Ajudante de montador. (mão de obra) | 0.052 | 402.07 | 20.91 |
| % | % | Custos directos complementares | 2 % | 1243.47 | 24.87 |
|  |  | Custos directos |  |  | 1268.34 |
