# Mosquiteira

- Propriedade do ficheiro: CYPE INGENIEROS, S.A.
- Formato: FIEBDC-3/2002
- Âmbito geográfico: Cabo Verde
- Moeda: CVE
- Custos indirectos: 3.00 %
- IVA: 15.00 %

## L Vãos

### LC Caixilharias

#### LCO Mosquiteiras

**LCO010** Ud Mosquiteira.
Mosquiteira fixa de 500 mm de largura e 800 mm de altura, formada por aro de perfis de alumínio lacado, rede de fios de poliéster, acessórios e complementos, colocada com fixações mecânicas na face exterior da caixilharia. Inclusive enchimento perimetral de juntas através de um cordão de silicone neutro.
Inclui: Marcação. Ancoragem ao paramento dos elementos de fixação. Montagem da mosquiteira e dos acessórios. Vedação de juntas perimetrais.
Critério de medição de projecto: Número de unidades previstas, segundo documentação gráfica de Projecto.
Critério de medição de obra: Medir-se-á o número de unidades realmente executadas segundo especificações de Projecto.

| Código | Un | Descrição | Rendimento | Preço | Importância |
|---|---|---|---|---|---|
| mt25mos010a | m² | Mosquiteira fixa formada por aro de perfis de alumínio lacado, rede de fios de poliéster, acessórios e complementos. (material) | 0.400 | 6993.09 | 2797.24 |
| mt15sja100 | Ud | Cartucho de pasta de silicone neutro. (material) | 0.130 | 511.41 | 66.48 |
| mo011 | h | Oficial de 1ª montador. (mão de obra) | 0.211 | 644.41 | 135.97 |
| % | % | Custos directos complementares | 2 % | 2999.69 | 59.99 |
|  |  | Custos directos |  |  | 3059.68 |
