# Caixilharia exterior integrada, de alumínio, com folhas de grandes dimensões “CORTIZO”

- Propriedade do ficheiro: CYPE INGENIEROS, S.A.
- Formato: FIEBDC-3/2002
- Âmbito geográfico: Cabo Verde
- Moeda: CVE
- Custos indirectos: 3.00 %
- IVA: 15.00 %

## L Vãos

### LC Caixilharias

#### LCY Sistemas de alumínio

**LCY012** Ud Caixilharia exterior integrada, de alumínio, com folhas de grandes dimensões “CORTIZO”.
Porta de correr integrada de alumínio, série Cor Vision Plus "CORTIZO", com ruptura de ponte térmica, duas folhas de correr, dimensões 1400x1800 mm, acabamento lacado cor branca com o selo QUALICOAT, que garante a espessura e a qualidade do processo de lacagem, composta de folha de 69 mm e aro de 57 mm, bites, rebaixo, juntas de estanquidade de EPDM, puxador e ferragens, segundo NP EN 14351-1; coeficiente de transmissão térmica do aro: Uh,m = desde 3,8 W/(m²°C); espessura máxima do envidraçado: 30 mm, com classificação à permeabilidade ao ar classe 4, segundo EN 12207, classificação à estanquidade à água classe 7A, segundo EN 12208, e classificação à resistência à carga do vento classe C5, segundo EN 12210, com pré-aro, com accionamento manual. Inclusive vedante adesivo e silicone neutro para vedação perimetral das juntas exterior e interior, entre a caixilharia e a obra, calha de drenagem fixada a aro inferior e faceada com o pavimento e sistema de bloqueio com fechadura interior e exterior. TSAC.
Inclui: Colocação do pré-aro. Colocação da caixilharia no pré-aro. Ajuste final das folhas. Vedação perimetral da junta entre a caixilharia exterior e o paramento.
Critério de medição de projecto: Número de unidades previstas, segundo documentação gráfica de Projecto.
Critério de medição de obra: Medir-se-á o número de unidades realmente executadas segundo especificações de Projecto.

| Código | Un | Descrição | Rendimento | Preço | Importância |
|---|---|---|---|---|---|
| mt25pfz208afa | Ud | Porta de correr integrada de alumínio, série Cor Vision Plus "CORTIZO", com ruptura de ponte térmica, duas folhas de correr, dimensões 1400x1800 mm, acabamento lacado cor branca com o selo QUALICOAT, que garante a espessura e a qualidade do processo de lacagem, composta de folha de 69 mm e aro de 57 mm, bites, rebaixo, juntas de estanquidade de EPDM, puxador e ferragens, segundo NP EN 14351-1; coeficiente de transmissão térmica do aro: Uh,m = desde 3,8 W/(m²°C); espessura máxima do envidraçado: 30 mm; com classificação à permeabilidade ao ar classe 4, segundo EN 12207, classificação à estanquidade à água classe 7A, segundo EN 12208, e classificação à resistência à carga do vento classe C5, segundo EN 12210. TSAC. (material) | 1.000 | 453634.01 | 453634.01 |
| mt25pfx006 | Ud | Sistema de bloqueio com fechadura interior e exterior, para porta de correr com folhas de grandes dimensões. (material) | 1.000 | 8169.50 | 8169.50 |
| mt25pfx007 | m | Calha de drenagem fixada a aro inferior e faceada com o pavimento, para porta de correr com folhas de grandes dimensões. (material) | 1.400 | 8169.50 | 11437.30 |
| mt25pem015b | m | Pré-aro de alumínio, de 36x19x1,5 mm, ensamblado através de esquadros e com parafusos para a fixação ao paramento e para a fixação da caixilharia. (material) | 6.400 | 927.24 | 5934.34 |
| mt22www010a | Ud | Cartucho de 290 ml de vedante adesivo monocomponente, neutro, súper elástico, à base de polímero MS, cor branco, com resistência à intempérie e aos raios UV e alongamento até à rotura 750%. (material) | 1.088 | 864.33 | 940.39 |
| mt22www050a | Ud | Cartucho de 300 ml de silicone neutro oxímico, de elasticidade permanente e cura rápida, cor branca, intervalo de temperatura de trabalho de -60 a 150°C, com resistência aos raios UV, dureza Shore A aproximada de 22, segundo EN ISO 868 e alongamento na rotura >= 800%, segundo EN ISO 8339. (material) | 0.512 | 772.83 | 395.69 |
| op00ato010 |  | Aparafusadora. | 1.000 | 0.00 | 0.00 |
| mo018 | h | Oficial de 1ª serralheiro. (mão de obra) | 2.115 | 663.39 | 1403.07 |
| mo059 | h | Ajudante de serralheiro. (mão de obra) | 1.546 | 420.63 | 650.29 |
| % | % | Custos directos complementares | 2 % | 482564.59 | 9651.29 |
|  |  | Custos directos |  |  | 492215.88 |
