# Porta exterior, de PVC

- Propriedade do ficheiro: CYPE INGENIEROS, S.A.
- Formato: FIEBDC-3/2002
- Âmbito geográfico: Cabo Verde
- Moeda: CVE
- Custos indirectos: 3.00 %
- IVA: 15.00 %

## L Vãos

### LE Portas exteriores

#### LEC De PVC

**LEC010** Ud Porta exterior, de PVC.
Porta de entrada na habitação de painel maciço decorado, realizado à base de espuma de PVC rígido e estrutura celular uniforme, de uma folha de batente, dimensões 900x2100 mm, cor branca. Incluindo pré-aro de aço galvanizado com ganchos de ancoragem à obra, fechadura de segurança, ferragens, espuma de poliuretano para enchimento da folga entre aro e parede, vedação perimetral de juntas através de um cordão de silicone neutro e ajuste final em obra. Elaborada em oficina, com classificação à permeabilidade ao ar segundo EN 12207, à estanquidade à água segundo EN 12208 e à resistência à carga do vento segundo EN 12210. Totalmente montada e testada.
Inclui: Colocação do pré-aro. Colocação da porta. Ajuste final da folha. Vedação de juntas perimetrais.
Critério de medição de projecto: Número de unidades previstas, segundo documentação gráfica de Projecto.
Critério de medição de obra: Medir-se-á o número de unidades realmente executadas segundo especificações de Projecto.

| Código | Un | Descrição | Rendimento | Preço | Importância |
|---|---|---|---|---|---|
| mt24paa010aa | Ud | Porta de entrada na habitação de painel maciço decorado, realizado à base de espuma de PVC rígido e estrutura celular uniforme, de uma folha de batente, dimensões 900x2100 mm, cor branca. (material) | 1.000 | 122866.78 | 122866.78 |
| mt26pec015b | Ud | Pré-aro de aço galvanizado, para porta de entrada de PVC de uma folha, com ganchos de ancoragem à obra. (material) | 1.000 | 8086.00 | 8086.00 |
| mt13blw110a | Ud | Aerossol de 750 cm³ de espuma de poliuretano, de 22,5 kg/m³ de densidade, 140% de expansão, 18 N/cm² de resistência à tracção e 20 N/cm² de resistência à flexão, condutibilidade térmica 0,04 W/(m°C), estável de -40°C a 100°C; para aplicar com pistola; segundo EN 13165. (material) | 0.100 | 1163.97 | 116.40 |
| mt15sja100 | Ud | Cartucho de pasta de silicone neutro. (material) | 0.200 | 506.18 | 101.24 |
| op00ato010 |  | Aparafusadora. | 1.000 | 0.00 | 0.00 |
| mo020 | h | Oficial de 1ª construção. (mão de obra) | 0.658 | 622.24 | 409.43 |
| mo113 | h | Operário não qualificado construção. (mão de obra) | 0.658 | 383.87 | 252.59 |
| mo018 | h | Oficial de 1ª serralheiro. (mão de obra) | 0.658 | 630.40 | 414.80 |
| mo059 | h | Ajudante de serralheiro. (mão de obra) | 0.329 | 399.70 | 131.50 |
| % | % | Custos directos complementares | 2 % | 132378.74 | 2647.57 |
|  |  | Custos directos |  |  | 135026.31 |
