# Guia para estacionamento de camião, de tubo de aço galvanizado

- Propriedade do ficheiro: CYPE INGENIEROS, S.A.
- Formato: FIEBDC-3/2002
- Âmbito geográfico: Cabo Verde
- Moeda: CVE
- Custos indirectos: 3.00 %
- IVA: 15.00 %

## L Vãos

### LM Equipamento para cais de carga e descarga

#### LMC Acessórios

**LMC010** Ud Guia para estacionamento de camião, de tubo de aço galvanizado.
Guia curva para estacionamento de camião, de tubo de aço galvanizado, de 2500 mm de comprimento, fixada através de ancoragem mecânica por aparafusamento. Inclusive placas de ancoragen para fixação através de aparafusamento ao suporte com parafusos de aço.
Inclui: Marcação. Colocação e fixação da guia para estacionamento de camião.
Critério de medição de projecto: Número de unidades previstas, segundo documentação gráfica de Projecto.
Critério de medição de obra: Medir-se-á o número de unidades realmente executadas segundo especificações de Projecto.

| Código | Un | Descrição | Rendimento | Preço | Importância |
|---|---|---|---|---|---|
| mt26amc030b | Ud | Guia curva para estacionamento de camião, de tubo de aço galvanizado, de 2500 mm de comprimento, para facilitar o posicionamento dos veículos durante as manobras de acoplamento ao fole de estanquidade. Inclusive placas de ancoragem. (material) | 1.000 | 42063.43 | 42063.43 |
| mt26aaa035b | Ud | Ancoragem mecânica tipo parafuso de cabeça escareada com estrela interior de seis pontas para chave Torx, de aço inoxidável AISI 316. (material) | 8.000 | 633.94 | 5071.52 |
| op00ato010 |  | Aparafusadora. | 1.000 | 0.00 | 0.00 |
| op00tal010 |  | Berbequim. | 1.000 | 0.00 | 0.00 |
| mo011 | h | Oficial de 1ª montador. (mão de obra) | 7.899 | 639.39 | 5050.54 |
| mo080 | h | Ajudante de montador. (mão de obra) | 7.899 | 398.94 | 3151.23 |
| % | % | Custos directos complementares | 2 % | 55336.72 | 1106.73 |
|  |  | Custos directos |  |  | 56443.45 |
