# Batente de protecção para camião, de borracha

- Propriedade do ficheiro: CYPE INGENIEROS, S.A.
- Formato: FIEBDC-3/2002
- Âmbito geográfico: Cabo Verde
- Moeda: CVE
- Custos indirectos: 3.00 %
- IVA: 15.00 %

## L Vãos

### LM Equipamento para cais de carga e descarga

#### LMC Acessórios

**LMC020** Ud Batente de protecção para camião, de borracha.
Batente de protecção para camião, de borracha, de 405x250x105 mm, com 2 orifícios de fixação e barra metálica de ancoragem, fixado através de ancoragem mecânica de expansão, de alta resistência à corrosão.
Inclui: Marcação. Colocação e fixação do batente de protecção para camião.
Critério de medição de projecto: Número de unidades previstas, segundo documentação gráfica de Projecto.
Critério de medição de obra: Medir-se-á o número de unidades realmente executadas segundo especificações de Projecto.

| Código | Un | Descrição | Rendimento | Preço | Importância |
|---|---|---|---|---|---|
| mt26amc040b | Ud | Batente de protecção para camião, de borracha, de 405x250x105 mm, com 2 orifícios de fixação e barra metálica de ancoragem, para o amortecimento dos choques dos veículos com o cais de carga. (material) | 1.000 | 20533.52 | 20533.52 |
| mt26aaa025b | Ud | Ancoragem mecânica com bucha de expansão de aço inoxidável AISI 316, de alta resistência à corrosão. (material) | 2.000 | 1010.75 | 2021.50 |
| op00ato010 |  | Aparafusadora. | 1.000 | 0.00 | 0.00 |
| op00tal010 |  | Berbequim. | 1.000 | 0.00 | 0.00 |
| mo011 | h | Oficial de 1ª montador. (mão de obra) | 0.263 | 639.39 | 168.16 |
| mo080 | h | Ajudante de montador. (mão de obra) | 0.263 | 398.94 | 104.92 |
| % | % | Custos directos complementares | 2 % | 22828.10 | 456.56 |
|  |  | Custos directos |  |  | 23284.66 |
