# Sensor de vento sem fios

- Propriedade do ficheiro: CYPE INGENIEROS, S.A.
- Formato: FIEBDC-3/2002
- Âmbito geográfico: Cabo Verde
- Moeda: CVE
- Custos indirectos: 3.00 %
- IVA: 15.00 %

## L Vãos

### LS Protecções solares

#### LST Toldos

**LST100** Ud Sensor de vento sem fios.
Sensor de vento sem fios e anemómetro, com tecnologia IO-homecontrol®, para recolha de toldo eléctrico, em função da intensidade do vento e do limite programado. Colocação em fachada, sem cabos até ao motor.
Inclui: Marcação. Ancoragem ao paramento dos elementos de fixação. Montagem do sensor.
Critério de medição de projecto: Número de unidades previstas, segundo documentação gráfica de Projecto.
Critério de medição de obra: Medir-se-á o número de unidades realmente executadas segundo especificações de Projecto.

| Código | Un | Descrição | Rendimento | Preço | Importância |
|---|---|---|---|---|---|
| mt44tol110 | Ud | Sensor de vento sem fios e anemómetro, com tecnologia IO-homecontrol®, para recolha de toldo eléctrico, em função da intensidade do vento e do limite programado. (material) | 1.000 | 31534.25 | 31534.25 |
| mo003 | h | Oficial de 1ª electricista. (mão de obra) | 0.528 | 672.75 | 355.21 |
| mo102 | h | Ajudante de electricista. (mão de obra) | 0.528 | 418.91 | 221.18 |
| % | % | Custos directos complementares | 2 % | 32110.64 | 642.21 |
|  |  | Custos directos |  |  | 32752.85 |
