# Gelosia de lâminas de aço galvanizado

- Propriedade do ficheiro: CYPE INGENIEROS, S.A.
- Formato: FIEBDC-3/2002
- Âmbito geográfico: Cabo Verde
- Moeda: CVE
- Custos indirectos: 3.00 %
- IVA: 15.00 %

## L Vãos

### LS Protecções solares

#### LSZ Gelosias

**LSZ010** m² Gelosia de lâminas de aço galvanizado.
Gelosia fixa formada por lâminas orientáveis de aço galvanizado, acabamento pintado em forno de cor a escolher, de 200 a 250 mm de largura, colocadas em posição vertical, com accionamento manual através de alavanca, substrutura composta por perfis e elementos para fixação das lâminas, de aço galvanizado. Inclusive ganchos para fixação em alvenaria com argamassa de cimento, confeccionada em obra, dosificação 1:6.
Inclui: Marcação. Nivelamento. Resolução das uniões da subestrutura aos paramentos. Montagem de elementos complementares.
Critério de medição de projecto: Superfície medida segundo documentação gráfica de Projecto, descontando as aberturas de superfície maior de 3 m².
Critério de medição de obra: Medir-se-á a superfície realmente executada segundo especificações de Projecto, descontando as aberturas de superfície maior de 3 m².

| Código | Un | Descrição | Rendimento | Preço | Importância |
|---|---|---|---|---|---|
| mt08aaa010a | m³ | Água. (material) | 0.006 | 193.69 | 1.16 |
| mt01arg005a | t | Areia de pedreira, para argamassa preparada em obra. (material) | 0.013 | 2085.80 | 27.12 |
| mt08cem000m | kg | Cimento cinzento em sacos. (material) | 2.000 | 17.22 | 34.44 |
| mt26btr040a | m² | Gelosia fixa formada por lâminas orientáveis de aço galvanizado, acabamento pintado em forno de cor a escolher, de 200 a 250 mm de largura, colocadas em posição vertical, com accionamento manual através de alavanca, substrutura composta por perfis e elementos para fixação das lâminas, de aço galvanizado. (material) | 1.000 | 16262.57 | 16262.57 |
| mq06hor010 | h | Betoneira eléctrica com uma capacidade de amassadura de 160 l. (equipamento) | 0.006 | 330.99 | 1.99 |
| mo020 | h | Oficial de 1ª construção. (mão de obra) | 0.528 | 622.24 | 328.54 |
| mo113 | h | Operário não qualificado construção. (mão de obra) | 0.613 | 383.87 | 235.31 |
| mo018 | h | Oficial de 1ª serralheiro. (mão de obra) | 0.132 | 630.40 | 83.21 |
| mo059 | h | Ajudante de serralheiro. (mão de obra) | 0.132 | 399.70 | 52.76 |
| % | % | Custos directos complementares | 2 % | 17027.10 | 340.54 |
|  |  | Custos directos |  |  | 17367.64 |
